# Wärmedämmung BA1
Angebotsaufforderung (GAEB 90, DA83)
Vergabenummer: 2026-21
Eröffnung: 15.05.26 00:00
Ende der Zuschlagsfrist: 14.07.26
Währung: EUR
Auftraggeber: Gemeinde Wenzenbach

## Zusätzlicher Text
ALLGEMEINES
Allgemeine Vorbemerkungen für die Angebotsausarbeitung. Alle Leistungen
sind komplett inkl.
Lieferung von Material und Arbeitsausführung zu kalkulieren und
anzubieten, soweit nicht
ausdrücklich vermerkt ist, dass Teile der Leistungen bauseits erbracht
werden oder Materialien
gestellt werden.
Streichungen und Änderungen im LV-Text oder an den Massen sind
unzulässig.
Vor Angebotsabgabe hat sich der Bieter über die örtlichen Gegebenheiten
zu informieren.
Spätere Einwendungen bzw. Preisforderungen können nicht berücksichtigt
werden.
Nach Beendigung der Arbeiten müssen alle Materialreste
eigenverantwortlich entfernt werden.
Anfallender Bauschutt bzw. Verpackungsmaterial ist zentral zu lagern und
in regelmäßigen
Abständen abzutransportieren. Die anfallenden Entsorgungsgebühren sind
in den betreffenden
Einheitspreise miteinzukalkulieren.
Sämtliche Rohbaumaße sind eigenverantwortlich vor Ort zu nehmen.
Differenzen zu den
Werkplänen sind unverzüglich der Bauleitung mitzuteilen.
Der Auftragnehmer versichert, keine illegalen Arbeitnehmer zu
beschäftigen.
Auf der Baustelle herrscht Helmpflicht und absolutes Alkoholverbot
jeglicher Art.
Zuwiderhandlungen werden mit Baustellenverweis geahndet und dem
Gewerbeaufsichtsamt
gemeldet.

AUSFÜHRUNG
Der Bieter muss eine äußerst zügige Bauausführung gewährleisten können.

Die Mannschaftsstärke und der Geräteeinsatz sind so abzustimmen und zu
forcieren, dass die
im EFB-Blatt 214.H (Besondere Vertragsbedingungen) festgesetzten Termine
eingehalten
werden können.
Eigenverursachte Bauverzögerungen und daraus resultierende Folgeschäden
und deren
Folgekosten von Nachfolgegewerken oder Überschreitung des
Endfertigstellungstermins gehen
zu Lasten des betreffenden AN.
Urlaubsbedingte Reduzierungen der Mannschaftsstärke sind durch geeignete

Gegenmaßnahmen zu kompensieren.

AUSFÜHRUNGSUNTERLAGEN
Zur Vereinfachung des Planversandes werden vom AG dem AN alle
Ausführungsunterlagen, Architekten-Werkplanung und der
Brandschutznachweis elektronisch zur Verfügung gestellt. Es werden
allgemein üb- liche Dateiformate verwendet, wie z.B. PDF oder DWG.
Papierunterlagen werden vom AG nicht zur Ver- fügung gestellt.

SICHERUNG DER BAUSTELLE
Der AN hat die gesamte Baustelle gemäß den Unfallverhütungsvorschriften
der
Bauberufsgenossenschaft zu sichern und entsprechende bauliche
Vorkehrungen zu treffen.
Hierzu gehören bauliche Schutzvorrichtungen als Abdeckung von
Deckenaussparungen im
Bauwerk oder Schächten und Gräben im Gelände, Schutzgeländer als
Absturzsicherung auf
Decken oder in den Treppenhäusern etc. werden in eigener Position
verrechnet.
Verkehrszeichen und Straßenabsperrungen werden ebenfalls in einer
eigenen Position
verrechnet.

VOB
Es gilt die derzeit gültige Fassung der VOB!

## Zusätzlicher Text
B E S C H R E I B U N G  D E R  B A U S T E L L E
U N D  U M F A N G  D E R  A R B E I T E N

01. Angaben zur Baustelle:
Baumaßnahme:
Neubau Schulkomplex am Roither Weg
Roither Weg 15, 15a
93173 Wenzenbach

Leistung:
BA 1 - Wärmedämmarbeiten

Auftraggeber:
Gemeinde Wenzenbach,
vertr. d. H. Ersten Bürgermeister Sebastian Koch
Hauptstraße 40
93173 Wenzenbach

02. Allgemeine Beschreibung des Projektes:

Städtebau - Entwurfskonzept allgemein
Die Gemeinde Wenzenbach plant die Generalsanierung der Mittelschule
Wenzenbach. In
diesem Zuge soll eine Zusammenlegung von Grundschule und Mittelschule am
Standort Roither
Weg 15 in 93173 Wenzenbach - derzeitiger Mittelschulstandort- erfolgen,
sowie der Ausbau der
Grund- und Mittelschule zur offenen Ganztagsschule als QNG geförderte
Maßnahme.
Ausgangssituation, Angabe IST-Zustand
Bei dem bestehenden Schulgebäude handelt es sich um einen
mehrgeschossigen,
unterkellerten Schulhausbau aus dem Jahre 1972/73. Die angeschlossenen
Bauteile (westlicher
Anbau) aus dem Jahre 2000 und Bibliothek werden abgebrochen um den 1.
Bauabschnitt
Neubau Lernhaus Mittelschule zu erstellen.
Durch Teilabbrüche der nördlich bestehenden Schulbaukörper (Abbruch
bestehender
Verbindungsbau, westlicher Anbau und Teile der Außenanlagen) wird das
erste Baufeld
geschaffen und die Lernbausteine für Grundschule und Mittelschule in
getrennten
Bauabschnitten erstellt. Somit entsteht für beide Schulen eine
identitätsstiftende Heimatbasis
(Homebase).
Lernhäuser
Die beiden neuen zweigeschossigen Schulbaukörper, die sogenannten
Lernhäuser, werden mit
separaten überdachten Zugängen an den Bestand angeschlossen. In den
Lernhäusern werden
um den lichtdurchfluteten Marktplatz herum, die Klassen-Gruppen und
Differenzierungsräume
angeordnet. Lehrerstützpunkte und kompakte WC-Kerne ergänzen den
funktionalen Baukörper.
Die Sanierungs- und Erweiterungsmaßnahmen werden das Areal neu
strukturieren und
differenzierte und getrennte Pausenhöfe für die Grundschule und
Mittelschule geschaffen.
Das Foyer kann somit die Mensa bespielen, aber auch die Turnhalle bei
Veranstaltungen. Das
Schülercafe liegt zentral zur Mitbenutzung der offenen Ganztagsschule im
Erdgeschoss an die
Mensa angegliedert.

Sanierung bestehendes Gebäude/Fachraumtrakt und Verwaltung
Grundschule und Mittelschule sind durch verglaste Verbindungsgänge mit
dem zu sanierenden
Altbau verbunden. Im bestehenden dreigeschossigen massiven Gebäude ist
nach Sanierung
die Verwaltung mit Fachräumen untergebracht. Teile des Südturms werden
erhalten, hier ist die
Ganztagesbetreuung untergebracht.
3-Fach-Turnhalle
Die gewünschte 3-Feld-Halle wird im Osten zeitlich etwas versetzt zum
BA1 Grundschule mit
dem Hauptschulbaukörper verortet.
Umgesetzt wurden überdachte Zugangs- und Pausenbereiche für 9
Grundschulklassen und 9
Mittelschulklassen mit Gruppen- und Differenzierungräumen unter
Berücksichtigung des
gesamten Raumprogramms und in Abstimmung mit dem Fördergeber
(Förderbandbreiten).
Die Umsetzung des neuen Konzepts wird in 4 Bauabschnitten erfolgen:
Die Errichtung der Neubauten erfolgt in sinnvollen Bauabschnitten, in
Abstimmung mit der
Schulfamilie und im laufenden Schulbetrieb. Während der Bauphasen werden
Ausweichflächen
geschaffen, um den normalen Schulablauf zu gewährleisten. Die
außerschulischen Nutzungen,
welche der Fachklassenriegel beherbergt, werden einstweilen in der
Grundschule statt
finden(BA 3). Dies wurde bereits mit den Fachlehrern abgestimmt. Für die
Schulküche muss es
eine Interimslösung geben.

BA 1 Neubau Mittelschule West (Umfang des derzeitigen QNG Förderantrags)
BA 2 Neubau 3- Feld- Sporthalle
BA 3 Neubau Grundschule
BA 4 Generalsanierung des best. Fachklassentrakts mit Anbindung Neubau
Grundschule und
Mittelschule

03. Angaben zur Ausführung

Termine:
Wärmedämmarbeiten BA 1:

Beginn ab: 23.10.2026 - 30.07.2027

04. Auszuführende Leistungen
Wärmedämmarbeiten BA 1

05. Lage der Baustelle / Objekt:
Roither Weg 15, 15 a
93173 Wenzenbach
Siehe Lageplan
Siehe Übersichtsplan Zufahrts- und Abfahrtsweg
Gelände und Höhenlage:
Das Gelände liegt auf ca. 359 NHN

06. Verkehrsverhältnisse auf der Baustelle:
Die Baustelle ist über die öffentlichen Straßen gut erreichbar, die
vorhandenen
Verkehrsbeschränkungen sind zu beachten und bei den zuständigen Stellen
(Landratsamt /
Stadt) zu erfragen.
Die Gemeinde Wenzenbach ist über die B16 zu erreichen. Über die
öffentlichen
Verkehrsstraßen kann das Baufeld direkt angefahren werden.
Baustellenzugänge / Baustellenzufahrt:
Die Baustelle ist über die, an das Baugelände, nördlich angrenzende
Straße (Roither Weg)
erreicht werden.

07. Für den Verkehr freizuhaltende Flächen:
Siehe BE-Plan.

08.  Kranstandorte / Transporteinrichtungen:
Siehe BE-Plan

## Zusätzlicher Text
Hinweis Baustelleneinrichtung

Einrichten und Räumen der Baustelle, Vorhalten der Baustelleneinrichtung
für sämtliche  in der
Leistungsbeschreibung aufgeführten Leistungen sind nicht zu vergütende
Nebenleistungen
Ebenso das notwendige Hebezeug und die damit verbundenen
Sicherungsmassnahmen. Dies
betrifft auch die temporäre Abdeckung von geöffneten Bestandflächen
während, wenn die
Witterung dies erfordert.
Ein Fassadengerüst mit seitlichem Dachfanggerüst  steht zur Verfügung.
Darüber hinaus sind notwendige Personensicherungsmaßnahmen der eigenen
Leistung nicht
zu vergütende Nebenleistungen.

## Zusätzlicher Text
Allgemeine Vorbemerkungen QNG / BNB

Allgemeine Vorbemerkungen QNG / BNB
Landkreis Regensburg/Gemeinde Wenzenbach
Generalsanierung Mittelschule Wenzenbach mit Teilabbrüchen und Neubau
von Lernhäusern
für Grund- und Mittelschule sowie Mehrfeldsporthalle und
Freiflächensportanlage

QNG/BNB LV-Vorbemerkungen Wärmeversorgungsanlagen

Der Bauherr beabsichtigt das Bauvorhaben - Generalsanierung Mittelschule
Wenzenbach und
Neubau von Lernhäusern - nach den ZertiÞzierungsanforderungen des
BNB (Bewertungssystem Nachhaltiges Bauen) Gesellschaft für
Nutzungsvariante
Unterrichtsgebäude
(BNB_UN V2017) zu zertiÞzieren. Die Zertifizierungsstufe ist mindestens
BNB "Bronze", bzw.
BNB "SILBER".
Weiter ist eine Förderung im Programm BEG KFN (Klimafreundlicher Neubau)
beantragt. Für
diese Förderung sind einerseits der Energiestandard EG40 und
andererseits die besonderen
Anforderungen des Qualitätssiegels Nachhaltiges Gebäude (QNG) für
Nichtwohngebäude
einzuhalten.

Allgemeiner Hinweis
Der Auftragnehmer verpflichtet sich, die für eine Zertifizierung
relevanten Unterlagen und
Dokumente, wieim Pflichtenheft beschrieben, dem Auftraggeber und seinem
Auditor bereit zu
stellen:
< Die Übergabe BNB/QNG relevanter Dokumentationsunterlagen erfolgt in
digitaler Form.
< Sämtliche Dokumentationen sind entsprechend dem gebauten Zustand
aktualisiert im PDF
oder DWGFormat bereitzustellen.

Folgende Hinweise zum nachhaltigen Bauen (BNB/DGNB) sind
Vertragsbestandteil und die
geforderten Nachweise ohne gesonderte Aufforderung zu übergeben:
Anforderungen bezüglich Schadstofffreiheit und Umweltverträglichkeit der
Baumaterialien
< Im Hinblick auf die BNB/QNG-Zertifizierung sind alle Angaben zu
Risikostoffen zwingend
einzuhalten
< Für alle einzubauenden Produkte und Materialien, außer reine Metalle
und rein mineralische
Baumaterialien, ist hinsichtlich materialökologischer Anforderungen vor
Bestellung eine
Freigabe durch den Auditor einzuholen.
< Leistungsbestandteil des AN ist die Beibringung und Zusammenstellung
aller dafür
geforderten Unterlagen und Nachweise.
Der AN hat unverzüglich nach Beauftragung, spätestens 4 Wochen nach
Vergabe bzw. 2
Wochen vor Bestellung, mindestens Produktangaben wie Menge, Einsatzort
sowie Produkt- und
Sicherheitsdatenblätter, ggf. EPD (Environmental Product Declaration),
und wenn nötig
Herstellererklärung / Prüfzertifikat, der Bauleitung und dem Auditor
(GLE) unaufgefordert und in
digitaler Form zur Verfügung zu stellen. Die Unterlagen werden dann
geprüft und die Materialien
schriftlich per E-Mail freigegeben. Sollten Materialien nicht den
bauökologischen
Materialanforderungen entsprechen, ist der AN verpflichtet ein
kostenneutrales Ersatzprodukt zur Verfügung zu stellen. Dieses
durchläuft dann nochmals den
Prüfungsprozess.
< Aufgrund des Prüfvorganges muss eine Vorlaufzeit zwischen Einreichung
und Freigabe der
Materialen von 2 Wochen berücksichtigt werden.
< Es dürfen nur Produkte eingesetzt werden, die vom Auditor freigegeben
und BNB/DGNB/QNG-
konform sind. Andernfalls behält sich der AG u.a. vor, die Produkte auf
Kosten des AN
austauschen zu lassen.
< Die Bauleitung dokumentiert die Verwendung / den Einbau der Produkte
anhand des
Materialkatasters von GLE

Anforderungen an Einsatz zertifizierter Hölzer - QNG/BNB:
< Alle verbauten Hölzer, Holzprodukte und / oder Holzwerkstoffe stammen
aus nachhaltiger Forstwirtschaft, sind FSC oder PEFC zertifiziert und
verfügen über das zugehörige
CoCHandelszertifikat des Lieferanten.
< Auf jedem Lieferschein ist die Holzmenge und die CoC-Nummer mit
Zuordnung zum
Bauvorhaben anzugeben und der Bauleitung zu übergeben.
Anforderungen gemäß BNB_UN 5.2.1 Baustelle / Bauprozess

Abfallarme Baustelle
Es sind folgende Maßnahmen vorzusehen und einzuhalten
(Selbstverpflichtung des AN,
Kontrolle und
Dokumentation durch die Bauleitung):
Nach dem KrWAbfG und Landesabfallgesetz sind Abfälle zu vermeiden, zu
verwerten oder
umweltgerecht
zu entsorgen. Dazu sind die Abfälle auf der Baustelle nach den Vorgaben
der
Gewerbeabfallverordnung vom 1.8.2017, Anpassung vom 1.1.2019, zu
trennen.

Die Bauabfälle werden mindestens in die Fraktionen
< Mineralische Abfälle
< Wertstoffe (Metalle)
< Problemabfälle / Schadstoffhaltige Abfälle
< Holz
< gemischte Baustellenabfälle getrennt.
Darüber hinaus werden die am Bauprozess Beteiligten gezielt auf die
Abfalltrennung geschult.
Die Bauleitung kontrolliert die Materialtrennung und die korrekte
Nutzung der Sammelstellen.

Lärmminderung
Es sind folgende Maßnahmen vorzusehen und einzuhalten
(Selbstverpflichtung des AN):
< Der AN hat für seine Arbeiten ein baustellenbezogenes
Lärmvermeidungskonzept zu erstellen
und umzusetzen.
< Der AN muss seine Mitarbeiter ist auf der Baustelle hinsichtlich
Lärmvermeidung schulen und
dies der Bauleitung dokumentieren (Protokolle).
Zu berücksichtigen sind insbesondere:
< Die 32. BImSchV (Geräte- und Maschinenlärmschutzverordnung) in
Verbindung mit der EU
Richtlinie 2000/14/EG
< Nur lärmarme Baumaschinen gemäß RAL-UZ 53
< Alle vereinbarten Schutzzeiten und Lärmschutzmaßnahmen

Staubvermeidung
Es sind folgende Maßnahmen, entsprechend BImSchG, vorzusehen und
einzuhalten
(Selbstverpflichtung
des AN):
< Der AN hat für seine Arbeiten ein baustellenbezogenes
Staubvermeidungskonzept zu
erstellen und umzusetzen.
< Der AN muss seine Mitarbeiter auf der Baustelle hinsichtlich
Staubvermeidung schulen und
dies der Bauleitung dokumentieren (Protokolle).

Zu berücksichtigen sind insbesondere:
< Maschinen und Geräte sind mit einer wirksamen Absaugung versehen,
Stäube sind an der
Entstehungsstelle möglichst vollständig zu erfassen und gefahrlos zu
entsorgen.
< Die Ausbreitung des Staubs auf unbelastete Arbeitsbereiche wird
verhindert, soweit das
technisch möglich ist. Ablagerungen sind zu vermeiden. Zur Beseitigung
werden Feucht- bzw.
Nassverfahren oder saugende Verfahren durchgeführt.
< Einrichtungen zum Abscheiden, Erfassen von Stäuben entsprechen dem
aktuellen Stand der
Technik.

Die Einrichtungen werden regelmäßig gewartet und geprüft.
< Einsatz Staubschutzmasken gemäß TRGS 500
< Einsatz Lüftungsanlagen
Bodenschutz und Gewässerschutz
Es sind folgende Maßnahmen vorzusehen und einzuhalten
(Selbstverpflichtung des AN,
Kontrolle und Dokumentation durch die Bauleitung):
< Der AN hat für seine Arbeiten ein baustellenbezogenes Konzept zur
Vermeidung von
Schadensfällen hinsichtlich Boden- und Gewässerschutz zu erstellen und
umzusetzen.
< Der AN muss seine Mitarbeiter ist auf der Baustelle hinsichtlich der
Maßnahmen zum Boden-
und Gewässerschutz schulen und dies der Bauleitung dokumentieren
(Protokolle).

Zu berücksichtigen sind insbesondere:
< Gewachsene Bodenschichten sind zu schützen. Der Schutz auf dem
Baugrund vorhandener
wertvoller Böden oder Biotope ist durch nicht befahrbare, eingezäunte
Schutzflächen zu
gewährleisten. Wertvolle Oberböden müssen auf Mieten abgeschoben werden.
< Vermeidung von Kontaminierung durch chemische Verunreinigungen
< Kontaminierte Böden getrennt behandeln / lagern und fachgerecht
entsorgen.
< Die Bundes-Bodenschutz und Altlastenverordnung ist zu befolgen
< Stoffe mit folgenden R-Sätzen dürfen nicht in Kontakt mit der Umwelt
kommen:
R50/R51/R52/R53/R54/R55/R56/R57/R58/R59 - diese Stoffe sind in
auslaufsicheren Behältern
gesichert zu lagern.
< Stetiges Sauberhalten der Baustelle, um Bodenverunreinigungen und das
Verwehen von
Schuttresten zu vermeiden

Materialanforderungen für BNB_UN 1.1.6 / QNG
Für die Verwendung von Baumaterialien und Produkten sind die
Anforderungen zur
Schadstofffreiheit nach Kriterium BNB 1.1.6 einzuhalten und
nachzuweisen. Diese sind nach
Produktgruppen aufgeschlüsselt nachstehend angegeben.

Es gilt die Qualitätsstufe in diesem Indikator: Qualitätsstufe 4

< Der AN hat für folgende Produktgruppen die geforderten Nachweise in
Form von Produkt- und
Sicherheitsdatenblättern und ggf. Herstellererklärungen unaufgefordert
mind. 2 Wochen vor
Materialbestellung der Bauleitung und dem Auditor (GLE) vorzulegen (Die
"Zeile" bezieht sich
auf dieMaterialmatrix der BNB - diese wird hier auszugsweise
wiedergegeben).
< Es dürfen keine Materialien eingebaut werden, die nicht durch den
Auditor ausdrücklich
hinsichtlich BNB -Anforderungen freigegeben wurden.
< Die Anforderungen gelten nicht für rein mineralische Baustoffe, Mine
Mralfaserdämmungen, PE-Folien, Bitumenbahnen.
< Nur Produktgruppen, die verwendet werden, sind zu deklarieren:

 < Tab. 1: Auszug Schadstoffvermeidung in Baumaterialien
QNG-Anforderungskatalog
Anhangdokument 313 (Stand Version 1.3
Korrekturfassung 14.09.2023); Auflistung ohne Anspruch auf
Vollständigkeit

## Zusätzlicher Text
Nachhaltige Produktauswahl gemäß DGNB Qualitätsstufe 4
Für das Bauvorhaben sind zusätzliche Bauökologische
Materialanforderungen bei der Auswahl
der Baustoffe zu beachten. Besondere Anforderungen sind zu erfüllen für
alle dort für die
jeweiligen Gewerke genannten Materialtypen.
Das vorliegende Leistungsverzeichnis definiert die gewünschte
bautechnische Qualität; dieses
gilt auch soweit Leitprodukte aufgeführt werden.
Die Auswahl der der Kalkulation zugrunde gelegten Baustoffe hat darüber
hinaus die
zusätzlichen Bauökologischen Materialanforderungen zwingend zu
berücksichtigen.
Der AG wird bei der Prüfung der Angebote davon ausgehen, dass vom Bieter
im Angebot
aufgeführte Baustoffe die vorgegebenen Bauökologischen
Materialanforderungen (z. B.
GISCODE, EMICODE, Umweltzeichen) erfüllen oder die Gleichwertigkeit
nachgewiesen werden
kann.
Falls der Bieter im Einzelfall die Einhaltung der Materialanforderungen
nicht eindeutig erkennen
kann,
- empfehlen wir für diese Produkte bereits mit dem Angebot technische
Merkblätter und
Sicherheitsdatenblätter als prüffähige Nachweise vorzulegen
und
- sich vom Hersteller (insbesondere für Fertigprodukte wie,
Plattenmaterialien, Wand- oder
Deckenplatten etc. ) die Erfüllung der vorgeschriebenen Bauökologischen
Materialanforderungen per rechtsgültiger Herstellererklärung bestätigen
zu lassen
oder
 -sich vom Hersteller geeignete Ersatzprodukte empfehlen zu lassen.
Damit erfolgt die
Materialauswahl durch den AN auf der Grundlage nachprüfbarer
Herstellerangaben.
Nach der Auftragsvergabe wird der vom Bauherrn beauftragte DNGB Auditor
die vom AN
vorzulegenden Nachweise prüfen. Freigegeben werden nur Materialien, die
nachweislich die
ausgeschriebenen Bauökologischen Materialanforderungen erfüllen. Aus
einer fachlich
begründeten Ablehnung einzelner Baustoffe, die diese Anforderungen nicht
erfüllen, kann der
AN keinen Nachtragsanspruch ableiten. Weiterhin schuldet der AN die
Erfüllung der Vorgaben
zum Umweltschutz auf der Baustelle und die Zuarbeit der
entsprechenden Nachweise.
Das weitere Verfahren regelt das Pflichtenheft Materialökologie und
Baustellenumweltschutz.

Mit seiner Unterschrift auf dem Formblatt "213.H Angebotsschreiben"
bestätigt der
Bieter, dass die oben genannten Anforderungen für nachhaltige
Produktauswahl von ihm
kalkulatorisch berücksichtigt sind und eingehalten werden.
Unser Angebot berücksichtigt die Bauökologischen Materialanforderungen.

Hinweis die Tabelle DGNB Bauprodukte Nachhaltiges Bauen und das Freigabe
Bauprodukte
liegen der Anlage Pläne bei.

## Zusätzlicher Text
Zuordnung Wärmedämmung, Brandschutz und Ummantelung

Die Dämmung der Armaturen im Rohrleitungssystem der Geschosse erfolgt
durch denselben AN.

Abwasser Wärmedämmung:
- Synthetischer Kautschuk 20 mm auf Entlüftungs-Kunststoffrohr auf
letztem 1,0 m vor Dachaustritt
  (AN Dämmung)
- Alukaschierte Mineralwolle 20 mm auf SW-Kunststoffrohr Fall- und
Sammelleitungen (AN Dämmung)
- Synthetischer Kautschuk 20 mm auf Gussrohren für Regenwasser (AN
Dämmung)
- PE-Weichschaum 9 mm an Kunststoffrohr-Anbindeleitungen in
Installationswänden (AN Sanitär)

Brandschutzdurchführung Abwasser:
- Brandschutzdurchführungen an SW-Kunststoffrohr/Gussrohren/Stahlrohren
(AN Sanitär)
- Durchbruch/Kernbohrung schließen (AN Sanitär)

Wasser Wärmedämmung:
- PE-Weichschaum 9 - 25 mm auf Edelstahl-Anbindeleitungen in
Installationswänden /Unterputz (AN Sanitär)
- Alukaschierte Mineralwolle 20 - 100 mm auf
Edelstahl-Verteil-/Steigleitungen (AN Dämmung)

Brandschutzdurchführung Wasser:
- Alukaschierte Mineralwolle an Edelstahl-/PE-Xa-Rohr (AN Sanitär)
- Durchbruch/Kernbohrung schließen (AN Sanitär)

Ummantelung der Wasser-Wärmedämmung:
- Im Technikraum und sichtbar mit Blech (AN Dämmung)
- In abgehängten Decken ohne Ummantelung

Heizung Wärmedämmung:
- PE-Weichschaum 13 - 25 mm an Edelstahl-Anbindeleitungen in
Trockenbauwänden/Unterputz (AN Heizung)
- Alukaschierte Mineralwolle 20 -100 mm auf Stahlrohr-Haupt-und
Verteilleitungen (AN Dämmung)
- Alukaschierte Mineralwolle 20 -100 mm auf
Edelstahl-Verteil-/Steig-/Anbindeleitungen (AN Dämmung)
- Synthetischer Kautschuk 25 mm auf Stahlrohr Primärkreis Geothermie (AN
Dämmung)

Brandschutzdurchführung Heizung:
- Alukaschierte Mineralwolle an Stahl- und Kupferrohr (AN Heizung)
- Durchbruch/Kernbohrung schließen (AN Heizung)

Ummantelung der Heizungs-Wärmedämmung:
- Im Technikraum und sichtbar mit Blech (AN Dämmung)
- In abgehängten Decken ohne Ummantelung

Lüftung
Wärmedämmung:
- Synthetischer Kautschuk 20 mm auf Aussen- und Fortluft bei zentralen
und dezentralen Anlagen (AN Dämmung)
- 30 mm Mineralwolle auf, Zu- und Abluft Hauptstränge/Schächte (AN
Dämmung)
- In Technikräumen 30 mm Mineralwolle auf Zu- und Abluft (AN Dämmung)
- 9 mm Schutzschlauch auf Lüftungsleitungen Wickelfalzrohr in
Installationswänden (AN Lüftung)

Kühlung Wärmedämmung:
- Synthetischer Kautschuk 20 mm auf Kältekufperrohr
  (AN Dämmung, Rohr großteils vorisoliert)
- Synthetischer Kautschuk an Tropfwasser-Edelstahlrohr (AN Dämmung)

Brandschutzdurchführung Kühlung:
- intumeszierende Bandage/Matte an isolierten Kältekupferrohr (AN
Lüftung)
- Synthetischer Kautschuk bis 10 mm an Tropfwasser-Edelstahlrohr (AN
Lüftung)
- Brandschutztechnischer Verschluss von Durchbrüchen (Nass) mit Medien
(AN Lüftung)

Ummantelung der Kühlungsdämmung:
- sichtbar Blech (AN Dämmung)
- Blechverblendung im Außenbereich auf Dach (AN Dämmung)
- In abgehängten Decken und Schächten ohne Ummantelung der Dämmung

## Wärmedämmung
Datum: 02.04.26

*Hinweis*
Anlagen zum LV:
- Lageplan
- Baustelleneinrichtungsplan
- Grundrisse UG, EG, OG1, Dach
- Schnitte

Der beigefügten Pläne dienen lediglich der Übersicht.
Die Positionstexte sind Basis für die Kalkulation.

Automatische Sortierung
Die Verdingungsunterlagen wurden automatisch sortiert.
Der Bieter hat die Vollständigkeit der Unterlagen
anhand der Seitenzahlen zu prüfen und fehlende Blätter
beim ausschreibenden Landratsamt anzufordern.
Doppelseiten sind auszusortieren und zu vernichten.

*Hinweis*
Hinweis zu allgemeinen Pflichten des AN und
insbesondere zu den vorzulegenden Unterlagen durch den
AN.

Im Zuge der Genehmigungsplanung wurde ein
Brandschutznachweis aufgestellt, dieser wurde durch
einen Prüfsachverständigen bescheinigt.

Die Bauausführung wird ebenfalls durch einen
Prüfsachverständigen bescheinigt.

Eine grundlegende Pflicht des AN regelt Art. 52 BayBO.
"(1) Jeder Unternehmer ist für die mit den
öffentlich-rechtlichen Anforderungen übereinstimmende
Ausführung der von ihm übernommenen Arbeiten und
insoweit für die ordnungsgemäße Einrichtung und den
sicheren Betrieb der Baustelle verantwortlich.
Erforderliche Nachweise und Unterlagen hat er zu
erbringen und auf der Baustelle bereitzuhalten. Werden
Bauprodukte verwendet, die die CE-Kennzeichnung nach
der Verordnung (EU) Nr. 305/2011 tragen, ist die
Leistungserklärung bereitzuhalten.
(2) Jeder Unternehmer hat auf Verlangen der
Bauaufsichtsbehörde für Arbeiten, bei denen die
Sicherheit der Anlage in außergewöhnlichem Maße von der
besonderen Sachkenntnis und Erfahrung des Unternehmers
oder von einer Ausstattung des Unternehmens mit
besonderen Vorrichtungen abhängt, nachzuweisen, dass er
für diese Arbeiten geeignet ist und über die
erforderlichen Vorrichtungen verfügt."

Die erforderlichen Nachweise und Unterlagen sind
entsprechend der beauftragten Leistung systematisch
gegliedert und vollständig im Original und digital als
pdf-Datei zu übergeben.

Diese Nachweise und Unterlagen sind grundlegender
Bestandteil der zu erbringenden Leistung und
Voraussetzung für eine Nutzung. Daher sind diese auch
zentraler Bestandteil der geschuldeten Leistung.

Unvollständige Unterlagen und Nachweise berechtigen den
AG zum Kürzen der Vergütung der betroffenen Positionen
sowie zur Verweigerung der Abnahme bis die Unterlagen
vorliegen.

### Bereich 01 Wärmedämmung

#### Abschnitt 01.01 Wärmedämmung Abwasser

*Hinweis*
Dämmung der Schmutz-/Regenwasserleitungen mit
Isolierschlauch/-platten zum Schutz gegen äußere
mechanische Einflüsse, Schwitzwasser, Korrosion und
Körperschall. Schlauch/ Platten aus flexiblem
Schaumstoff auf Basis synthetischen Kautschuks mit
geschlossenzelliger Materialstruktur.
Wärmeleitfähigkeit bei 0°C Mitteltemperatur (DIN 51613)
0,033W/(mK), Wasserdampf-Diffusionswiderstand (EN
13469): >10.000; Baustoffklasse schwerentflammbar
S2-D0, Die Fugen und Stöße sind dampfdicht abzukleben!
Klebeband und Hilfsmaterial sind in die Meter mit
einzurechnen.

**01.01.0010 Kautschukdämmung DN 70, 22,0mm**
Kautschukdämmung wie vor beschrieben, jedoch
für PE-/PP-/Stahl-/Guss-Rohre: DN 70
Dämmdicke: 22,0mm
Menge: 6,000 m
Zuordnung: 411

**01.01.0020 Kautschukdämmung DN 90, 22,5mm**
Kautschukdämmung wie vor beschrieben, jedoch
für PE-/PP-/Stahl-/Guss-Rohre: DN 90
Dämmdicke: 22,5mm
Menge: 5,000 m
Zuordnung: 411

**01.01.0030 Kautschukdämmung DN 100, 23,0mm**
Kautschukdämmung wie vor beschrieben, jedoch
für PE-/PP-/Stahl-/Guss-Rohre: DN 100
Dämmdicke: 23,0mm
Menge: 28,000 m
Zuordnung: 411

**01.01.0040 Kautschukdämmung DN 125, 23,5mm**
Kautschukdämmung wie vor beschrieben, jedoch
für PE-/PP-/Stahl-/Guss-Rohre: DN 125
Dämmdicke: 23,5mm
Menge: 30,000 m
Zuordnung: 411

**01.01.0050 Kautschukdämmung DN 150, 25mm**
Kautschukdämmung wie vor beschrieben, jedoch
für PE-/PP-/Stahl-/Guss-Rohre: DN 150
Dämmdicke: 25mm
Menge: 15,000 m
Zuordnung: 411

*Hinweis*
Zulagen zur Dämmung an Schmutzwasserleitungen
mit Kautschukisolierung

**01.01.0060 Passstück DN 70, 22,0 mm, Zulage**
Passstück DN 70, Isolierstärke 22,0 mm, als Zulage
Menge: 4,000 Stck
Zuordnung: 411

**01.01.0070 Passstück DN 90, 22,5 mm, Zulage**
Passstück DN 90, Isolierstärke 22,5 mm, als Zulage
Menge: 4,000 Stck
Zuordnung: 411

**01.01.0080 Passstück DN 100, 23,0 mm, Zulage**
Passstück DN 100, Isolierstärke 23,0 mm, als Zulage
Menge: 20,000 Stck
Zuordnung: 411

**01.01.0090 Passstück DN 125, 23,5 mm, Zulage**
Passstück DN 125, Isolierstärke 23,5 mm, als Zulage
Menge: 20,000 Stck
Zuordnung: 411

**01.01.0100 Passstück DN 150, 25 mm, Zulage**
Passstück DN 150, Isolierstärke 25mm, als Zulage
Menge: 8,000 Stck
Zuordnung: 411

**01.01.0110 Bogen DN 70, 22,0 mm, Zulage**
Bogen DN 70, Isolierstärke 22,0 mm, als Zulage
Menge: 8,000 Stck
Zuordnung: 411

**01.01.0120 Bogen DN 90, 22,5 mm, Zulage**
Bogen DN 90, Isolierstärke 22,5 mm, als Zulage
Menge: 8,000 Stck
Zuordnung: 411

**01.01.0130 Bogen DN 100, 23,0 mm, Zulage**
Bogen DN 100, Isolierstärke 23,0 mm, als Zulage
Menge: 15,000 Stck
Zuordnung: 411

**01.01.0140 Bogen DN 125, 23,5 mm, Zulage**
Bogen DN 125, Isolierstärke 23,5 mm, als Zulage
Menge: 15,000 Stck
Zuordnung: 411

**01.01.0150 Bogen DN 150, 25 mm, Zulage**
Bogen DN 150, Isolierstärke 25 mm, als Zulage
Menge: 10,000 Stck
Zuordnung: 411

**01.01.0160 Stutzen DN 70, 22,0 mm, Zulage**
Stutzen DN 70, Isolierstärke 22,0 mm, als Zulage
Menge: 4,000 Stck
Zuordnung: 411

**01.01.0170 Stutzen DN 90, 22,5 mm, Zulage**
Stutzen DN 90, Isolierstärke 22,5 mm, als Zulage
Menge: 2,000 Stck
Zuordnung: 411

**01.01.0180 Stutzen DN 100, 23,0 mm, Zulage**
Stutzen DN 100, Isolierstärke 23,0 mm, als Zulage
Menge: 3,000 Stck
Zuordnung: 411

**01.01.0190 Stutzen DN 125, 23,5 mm, Zulage**
Stutzen DN 125, Isolierstärke 23,5 mm, als Zulage
Menge: 3,000 Stck
Zuordnung: 411

**01.01.0200 Stutzen DN 150, 25 mm, Zulage**
Stutzen DN 150, Isolierstärke 25 mm, als Zulage
Menge: 2,000 Stck
Zuordnung: 411

**01.01.0210 Konus DN 70, 22,0 mm, Zulage**
Konus DN 70, Isolierstärke 22,0 mm, als Zulage
Menge: 2,000 Stck
Zuordnung: 411

**01.01.0220 Konus DN 90, 22,5 mm, Zulage**
Konus DN 90, Isolierstärke 22,5 mm, als Zulage
Menge: 2,000 Stck
Zuordnung: 411

**01.01.0230 Konus DN 100, 23,0 mm, Zulage**
Konus DN 100, Isolierstärke 23,0 mm, als Zulage
Menge: 4,000 Stck
Zuordnung: 411

**01.01.0240 Konus DN 125, 23,5 mm, Zulage**
Konus DN 125, Isolierstärke 23,5 mm, als Zulage
Menge: 4,000 Stck
Zuordnung: 411

**01.01.0250 Konus DN 150, 25 mm, Zulage**
Konus DN 150, Isolierstärke 25 mm, als Zulage
Menge: 2,000 Stck
Zuordnung: 411

**01.01.0260 Ausschnitt DN 70, 22,0 mm, Zulage**
Ausschnitt DN 70, Isolierstärke 22,0 mm, als Zulage
Menge: 2,000 Stck
Zuordnung: 411

**01.01.0270 Ausschnitt DN 90, 22,5 mm, Zulage**
Ausschnitt DN 90, Isolierstärke 22,5 mm, als Zulage
Menge: 2,000 Stck
Zuordnung: 411

**01.01.0280 Ausschnitt DN 100, 23,0 mm, Zulage**
Ausschnitt DN 100, Isolierstärke 23,0 mm, als Zulage
Menge: 8,000 Stck
Zuordnung: 411

**01.01.0290 Ausschnitt DN 125, 23,5 mm, Zulage**
Ausschnitt DN 125, Isolierstärke 23,5 mm, als Zulage
Menge: 8,000 Stck
Zuordnung: 411

**01.01.0300 Ausschnitt DN 150, 25 mm, Zulage**
Ausschnitt DN 150, Isolierstärke 25 mm, als Zulage
Menge: 6,000 Stck
Zuordnung: 411

**01.01.0310 Halterung DN 70, 22,0 mm, Zulage**
Halterung DN 70, Isolierstärke 22,0 mm, als Zulage
Menge: 10,000 Stck
Zuordnung: 411

**01.01.0320 Halterung DN 90, 22,5 mm, Zulage**
Halterung DN 90, Isolierstärke 22,5 mm, als Zulage
Menge: 10,000 Stck
Zuordnung: 411

**01.01.0330 Halterung DN 100, 23,0 mm, Zulage**
Halterung DN 100, Isolierstärke 23,0 mm, als Zulage
Menge: 30,000 Stck
Zuordnung: 411

**01.01.0340 Halterung DN 125, 23,5 mm, Zulage**
Halterung DN 125, Isolierstärke 23,5 mm, als Zulage
Menge: 35,000 Stck
Zuordnung: 411

**01.01.0350 Halterung DN 150, 25 mm, Zulage**
Halterung DN 150, Isolierstärke 25 mm, als Zulage
Menge: 20,000 Stck
Zuordnung: 411

*Hinweis*
Wärmedämmung an Schmutzwasserleitungen,
Ausführung nach DIN 4140 mit Rohrschalen aus
Mineralwolle, Baustoffklasse A 2, Wärmeleitfähigkeit
0,035W/mK, Schmelzpunkt >1.000°C und einer
dampfbremsenden Alukaschierung.
Die Fugen und Stöße sind dampfdicht abzukleben!
Klebeband und Hilfsmaterial sind in die Meter mit
einzurechnen.

**01.01.0360 Isoliermantel DN 50, Isolierstärke 20 mm**
Isoliermantel DN 50, Isolierstärke 20 mm,
wie vor beschrieben, Mineralwolle alukaschiert
Menge: 5,000 m
Zuordnung: 411

**01.01.0370 Isoliermantel DN 70, Isolierstärke 20 mm**
Isoliermantel DN 70, Isolierstärke 20 mm,
wie vor beschrieben, Mineralwolle alukaschiert
Menge: 54,000 m
Zuordnung: 411

**01.01.0380 Isoliermantel DN 90, Isolierstärke 20 mm**
Isoliermantel DN 90, Isolierstärke 20 mm,
wie vor beschrieben, Mineralwolle alukaschiert
Menge: 10,000 m
Zuordnung: 411

**01.01.0390 Isoliermantel DN 100, Isolierstärke 20 mm**
Isoliermantel DN 100, Isolierstärke 20 mm,
wie vor beschrieben, Mineralwolle alukaschiert
Menge: 36,000 m
Zuordnung: 411

*Hinweis*
Zulagen zur Wärmedämmung an Schmutzwasserleitungen
mit Mineralwolleisolierung alukaschiert

**01.01.0400 Passstück DN 50, 20 mm, Zulage**
Passstück DN 50, Isolierstärke 20 mm, als Zulage
Menge: 10,000 Stck
Zuordnung: 411

**01.01.0410 Passstück DN 70, 20 mm, Zulage**
Passstück DN 70, Isolierstärke 20 mm, als Zulage
Menge: 50,000 Stck
Zuordnung: 411

**01.01.0420 Passstück DN 90, 20 mm, Zulage**
Passstück DN 90, Isolierstärke 20 mm, als Zulage
Menge: 15,000 Stck
Zuordnung: 411

**01.01.0430 Passstück DN 100, 20 mm, Zulage**
Passstück DN 100, Isolierstärke 20 mm, als Zulage
Menge: 40,000 Stck
Zuordnung: 411

**01.01.0440 Bogen DN 50, 20 mm, Zulage**
Bogen DN 70, Isolierstärke 50 mm, als Zulage
Menge: 8,000 Stck
Zuordnung: 411

**01.01.0450 Bogen DN 70, 20 mm, Zulage**
Bogen DN 70, Isolierstärke 20 mm, als Zulage
Menge: 30,000 Stck
Zuordnung: 411

**01.01.0460 Bogen DN 90, 20 mm, Zulage**
Bogen DN 90, Isolierstärke 20 mm, als Zulage
Menge: 12,000 Stck
Zuordnung: 411

**01.01.0470 Bogen DN 100, 20 mm, Zulage**
Bogen DN 100, Isolierstärke 20 mm, als Zulage
Menge: 25,000 Stck
Zuordnung: 411

**01.01.0480 Stutzen DN 50, 20 mm, Zulage**
Stutzen DN 50, Isolierstärke 20 mm, als Zulage
Menge: 2,000 Stck
Zuordnung: 411

**01.01.0490 Stutzen DN 70, 20 mm, Zulage**
Stutzen DN 70, Isolierstärke 20 mm, als Zulage
Menge: 20,000 Stck
Zuordnung: 411

**01.01.0500 Stutzen DN 90, 20 mm, Zulage**
Stutzen DN 90, Isolierstärke 20 mm, als Zulage
Menge: 8,000 Stck
Zuordnung: 411

**01.01.0510 Stutzen DN 100, 20 mm, Zulage**
Stutzen DN 100, Isolierstärke 20 mm, als Zulage
Menge: 12,000 Stck
Zuordnung: 411

**01.01.0520 Konus DN 50, 20 mm, Zulage**
Konus DN 50, Isolierstärke 20 mm, als Zulage
Menge: 2,000 Stck
Zuordnung: 411

**01.01.0530 Konus DN 70, 20 mm, Zulage**
Konus DN 70, Isolierstärke 20 mm, als Zulage
Menge: 10,000 Stck
Zuordnung: 411

**01.01.0540 Konus DN 90, 20 mm, Zulage**
Konus DN 90, Isolierstärke 20 mm, als Zulage
Menge: 6,000 Stck
Zuordnung: 411

**01.01.0550 Konus DN 100, 20 mm, Zulage**
Konus DN 100, Isolierstärke 20 mm, als Zulage
Menge: 10,000 Stck
Zuordnung: 411

**01.01.0560 Ausschnitt DN 50, 20 mm, Zulage**
Ausschnitt DN 50, Isolierstärke 20 mm, als Zulage
Menge: 6,000 Stck
Zuordnung: 411

**01.01.0570 Ausschnitt DN 70, 20 mm, Zulage**
Ausschnitt DN 70, Isolierstärke 20 mm, als Zulage
Menge: 30,000 Stck
Zuordnung: 411

**01.01.0580 Ausschnitt DN 90, 20 mm, Zulage**
Ausschnitt DN 90, Isolierstärke 20 mm, als Zulage
Menge: 6,000 Stck
Zuordnung: 411

**01.01.0590 Ausschnitt DN 100, 20 mm, Zulage**
Ausschnitt DN 100, Isolierstärke 20 mm, als Zulage
Menge: 20,000 Stck
Zuordnung: 411

**01.01.0600 Halterung DN 50, 20 mm, Zulage**
Halterung DN 50, Isolierstärke 20 mm, als Zulage
Menge: 10,000 Stck
Zuordnung: 411

**01.01.0610 Halterung DN 70, 20 mm, Zulage**
Halterung DN 70, Isolierstärke 20 mm, als Zulage
Menge: 50,000 Stck
Zuordnung: 411

**01.01.0620 Halterung DN 90, 20 mm, Zulage**
Halterung DN 90, Isolierstärke 20 mm, als Zulage
Menge: 10,000 Stck
Zuordnung: 411

**01.01.0630 Halterung DN 100, 20 mm, Zulage**
Halterung DN 100, Isolierstärke 20 mm, als Zulage
Menge: 40,000 Stck
Zuordnung: 411

#### Abschnitt 01.02 Wärmedämmung Wasser

*Hinweis*
Wärmedämmung an Wasserleitungen (Edelstahlrohr) gemäß
gültigem GEG und DIN1988, Ausführung nach DIN4140 mit
Rohr- schalen aus Mineralwolle, Baustoffklasse A 2,
Wärmeleitfähigkeit 0,035W/mK, Schmelzpunkt >1.000°C und
einer dampfbremsen- den Alukaschierung. Die Armaturen
sind durchgehend zu isolieren, die Fugen und Stöße sind
dampfdicht abzukleben!
Klebeband, und Hilfsmaterial sind in die Meter mit
einzurechnen.

**01.02.0010 Isoliermantel DN 12 (15x1), Isolierstärke 20 mm**
Isoliermantel DN 12 (15x1), Isolierstärke 20 mm,
wie vor beschrieben, Mineralwolle alukaschiert
Menge: 15,000 m
Zuordnung: 412

**01.02.0020 Isoliermantel DN 15 (18x1), Isolierstärke 20 mm**
Isoliermantel DN 15 (18x1), Isolierstärke 20 mm,
wie vor beschrieben, Mineralwolle alukaschiert
Menge: 200,000 m
Zuordnung: 412

**01.02.0030 Isoliermantel DN 20 (22x1,2), Isolierstärke 20 mm**
Isoliermantel DN 20 (22x1,2), Isolierstärke 20 mm,
wie vor beschrieben, Mineralwolle alukaschiert
Menge: 40,000 m
Zuordnung: 412

**01.02.0040 Isoliermantel DN 25 (28x1,2), Isolierstärke 30 mm**
Isoliermantel DN 25 (28x1,2), Isolierstärke 30 mm,
wie vor beschrieben, Mineralwolle alukaschiert
Menge: 60,000 m
Zuordnung: 412

**01.02.0050 Isoliermantel DN 32 (35x1,5), Isolierstärke 30 mm**
Isoliermantel DN 32 (35x1,5), Isolierstärke 30 mm,
wie vor beschrieben, Mineralwolle alukaschiert
Menge: 50,000 m
Zuordnung: 412

**01.02.0060 Isoliermantel DN 40 (42x1,5), Isolierstärke 40 mm**
Isoliermantel DN 40 (42x1,5), Isolierstärke 40 mm,
wie vor beschrieben, Mineralwolle alukaschiert
Menge: 10,000 m
Zuordnung: 412

**01.02.0070 Isoliermantel DN 50 (54x1,5), Isolierstärke 50 mm**
Isoliermantel DN 50 (54x1,5), Isolierstärke 50 mm,
wie vor beschrieben, Mineralwolle alukaschiert
Menge: 30,000 m
Zuordnung: 412

*Hinweis*
Zulagen zur Wärmedämmung an Wasserleitungen mit
Mineralwolleisolierung alukaschiert

**01.02.0080 Passstück DN 12 (15x1), 20 mm, Zulage**
Passstück DN 12 (15x1), Isolierstärke 20 mm, als Zulage
Menge: 10,000 Stck
Zuordnung: 412

**01.02.0090 Passstück DN 15 (18x1), 20 mm, Zulage**
Passstück DN 15 (18x1), Isolierstärke 20 mm, als Zulage
Menge: 60,000 Stck
Zuordnung: 412

**01.02.0100 Passstück DN 20 (22x1,2), 20 mm, Zulage**
Passstück DN 20 (22x1,2), Isolierstärke 20 mm, als
Zulage
Menge: 20,000 Stck
Zuordnung: 412

**01.02.0110 Passstück DN 25 (28x1,2), 30 mm, Zulage**
Passstück DN 25 (28x1,2), Isolierstärke 30 mm, als
Zulage
Menge: 30,000 Stck
Zuordnung: 412

**01.02.0120 Passstück DN 32 (35x1,5), 30 mm, Zulage**
Passstück DN 32 (35x1,5), Isolierstärke 30 mm, als
Zulage
Menge: 30,000 Stck
Zuordnung: 412

**01.02.0130 Passstück DN 40 (42x1,5), 40 mm, Zulage**
Passstück DN 40 (42x1,5), Isolierstärke 40 mm, als
Zulage
Menge: 10,000 Stck
Zuordnung: 412

**01.02.0140 Passstück DN 50 (54x1,5), 50 mm, Zulage**
Passstück DN 50 (54x1,5), Isolierstärke 50 mm, als
Zulage
Menge: 20,000 Stck
Zuordnung: 412

**01.02.0150 Bogen DN 12 (15x1), 20 mm, Zulage**
Bogen DN 12 (15x1), Isolierstärke 20 mm, als Zulage
Menge: 15,000 Stck
Zuordnung: 412

**01.02.0160 Bogen DN 15 (18x1), 20 mm, Zulage**
Bogen DN 15 (18x1), Isolierstärke 20 mm, als Zulage
Menge: 60,000 Stck
Zuordnung: 412

**01.02.0170 Bogen DN 20 (22x1,2), 20 mm, Zulage**
Bogen DN 20 (22x1,2), Isolierstärke 20 mm, als Zulage
Menge: 10,000 Stck
Zuordnung: 412

**01.02.0180 Bogen DN 25 (28x1,2), 30 mm, Zulage**
Bogen DN 25 (28x1,2), Isolierstärke 30 mm, als Zulage
Menge: 50,000 Stck
Zuordnung: 412

**01.02.0190 Bogen DN 32 (35x1,5), 30 mm, Zulage**
Bogen DN 32 (35x1,5), Isolierstärke 30 mm, als Zulage
Menge: 15,000 Stck
Zuordnung: 412

**01.02.0200 Bogen DN 40 (42x1,5), 40 mm, Zulage**
Bogen DN 40 (42x1,5), Isolierstärke 40 mm, als Zulage
Menge: 5,000 Stck
Zuordnung: 412

**01.02.0210 Bogen DN 50 (54x1,5), 50 mm, Zulage**
Bogen DN 50 (54x1,5), Isolierstärke 50 mm, als Zulage
Menge: 20,000 Stck
Zuordnung: 412

**01.02.0220 Stutzen DN 12 (15x1), 20 mm, Zulage**
Stutzen DN 12 (15x1), Isolierstärke 20 mm, als Zulage
Menge: 10,000 Stck
Zuordnung: 412

**01.02.0230 Stutzen DN 15 (18x1), 20 mm, Zulage**
Stutzen DN 15 (18x1), Isolierstärke 20 mm, als Zulage
Menge: 40,000 Stck
Zuordnung: 412

**01.02.0240 Stutzen DN 20 (22x1,2), 20 mm, Zulage**
Stutzen DN 20 (22x1,2), Isolierstärke 20 mm, als Zulage
Menge: 15,000 Stck
Zuordnung: 412

**01.02.0250 Stutzen DN 25 (28x1,2), 30 mm, Zulage**
Stutzen DN 25 (28x1,2), Isolierstärke 30 mm, als Zulage
Menge: 10,000 Stck
Zuordnung: 412

**01.02.0260 Stutzen DN 32 (35x1,5), 30 mm, Zulage**
Stutzen DN 32 (35x1,5), Isolierstärke 30 mm, als Zulage
Menge: 10,000 Stck
Zuordnung: 412

**01.02.0270 Stutzen DN 40 (42x1,5), 40 mm, Zulage**
Stutzen DN 40 (42x1,5), Isolierstärke 40 mm, als Zulage
Menge: 6,000 Stck
Zuordnung: 412

**01.02.0280 Stutzen DN 50 (54x1,5), 50 mm, Zulage**
Stutzen DN 50 (54x1,5), Isolierstärke 50 mm, als Zulage
Menge: 15,000 Stck
Zuordnung: 412

**01.02.0290 Konus DN 15 (18x1), 20 mm, Zulage**
Konus DN 15 (18x1), Isolierstärke 20 mm, als Zulage
Menge: 30,000 Stck
Zuordnung: 412

**01.02.0300 Konus DN 20 (22x1,2), 20 mm, Zulage**
Konus DN 20 (22x1,2), Isolierstärke 20 mm, als Zulage
Menge: 20,000 Stck
Zuordnung: 412

**01.02.0310 Konus DN 25 (28x1,2), 30 mm, Zulage**
Konus DN 25 (28x1,2), Isolierstärke 30 mm, als Zulage
Menge: 15,000 Stck
Zuordnung: 412

**01.02.0320 Konus DN 32 (35x1,5), 30 mm, Zulage**
Konus DN 32 (35x1,5), Isolierstärke 30 mm, als Zulage
Menge: 6,000 Stck
Zuordnung: 412

**01.02.0330 Konus DN 40 (42x1,5), 40 mm, Zulage**
Konus DN 40 (42x1,5), Isolierstärke 40 mm, als Zulage
Menge: 4,000 Stck
Zuordnung: 412

**01.02.0340 Konus DN 50 (54x1,5), 50 mm, Zulage**
Konus DN 50 (54x1,5), Isolierstärke 50 mm, als Zulage
Menge: 6,000 Stck
Zuordnung: 412

**01.02.0350 Ausschnitt DN 12 (15x1), 20 mm, Zulage**
Ausschnitt DN 12 (15x1), Isolierstärke 20 mm, als
Zulage
Menge: 10,000 Stck
Zuordnung: 412

**01.02.0360 Ausschnitt DN 15 (18x1), 20 mm, Zulage**
Ausschnitt DN 15 (18x1), Isolierstärke 20 mm, als
Zulage
Menge: 80,000 Stck
Zuordnung: 412

**01.02.0370 Ausschnitt DN 20 (22x1,2), 20 mm, Zulage**
Ausschnitt DN 20 (22x1,2), Isolierstärke 20 mm, als
Zulage
Menge: 60,000 Stck
Zuordnung: 412

**01.02.0380 Ausschnitt DN 25 (28x1,2), 30 mm, Zulage**
Ausschnitt DN 25 (28x1,2), Isolierstärke 30 mm, als
Zulage
Menge: 20,000 Stck
Zuordnung: 412

**01.02.0390 Ausschnitt DN 32 (35x1,5), 30 mm, Zulage**
Ausschnitt DN 32 (35x1,5), Isolierstärke 30 mm, als
Zulage
Menge: 30,000 Stck
Zuordnung: 412

**01.02.0400 Ausschnitt DN 40 (42x1,5), 40 mm, Zulage**
Ausschnitt DN 40 (42x1,5), Isolierstärke 40 mm, als
Zulage
Menge: 10,000 Stck
Zuordnung: 412

**01.02.0410 Ausschnitt DN 50 (54x1,5), 50 mm, Zulage**
Ausschnitt DN 50 (54x1,5), Isolierstärke 50 mm, als
Zulage
Menge: 20,000 Stck
Zuordnung: 412

**01.02.0420 Halterungen DN 12 (15x1), 20 mm, Zulage**
Halterungen DN 12 (15x1), Isolierstärke 20 mm, als
Zulage
Menge: 20,000 Stck
Zuordnung: 412

**01.02.0430 Halterungen DN 15 (18x1), 20 mm, Zulage**
Halterungen DN 15 (18x1), Isolierstärke 20 mm, als
Zulage
Menge: 200,000 Stck
Zuordnung: 412

**01.02.0440 Halterungen DN 20 (22x1,2), 20 mm, Zulage**
Halterungen DN 20 (22x1,2), Isolierstärke 20 mm, als
Zulage
Menge: 50,000 Stck
Zuordnung: 412

**01.02.0450 Halterungen DN 25 (28x1,2), 30 mm, Zulage**
Halterungen DN 25 (28x1,2), Isolierstärke 30 mm, als
Zulage
Menge: 70,000 Stck
Zuordnung: 412

**01.02.0460 Halterungen DN 32 (35x1,5), 30 mm, Zulage**
Halterungen DN 32 (35x1,5), Isolierstärke 30 mm, als
Zulage
Menge: 50,000 Stck
Zuordnung: 412

**01.02.0470 Halterungen DN 40 (42x1,5), 40 mm, Zulage**
Halterungen DN 40 (42x1,5), Isolierstärke 40 mm, als
Zulage
Menge: 10,000 Stck
Zuordnung: 412

**01.02.0480 Halterungen DN 50 (54x1,5), 50 mm, Zulage**
Halterungen DN 50 (54x1,5), Isolierstärke 50 mm, als
Zulage
Menge: 40,000 Stck
Zuordnung: 412

#### Abschnitt 01.03 Ummantelung Wasser Mineralwolle Stahlblech

*Hinweis*
Ummantelung aus profiliertem Blech, Stahl,
feuerverzinkt, beidseitige Zinkauflage 275 g/m², mit
Schutzversiegelung für im Aussenbereich und sichtbar
verlegte Leitungen, zum Schutz vor Beschädigungen bei
mechanischer Beanspruchung, Oberfläche glatt,
Überlappungen und Sicke/Gegensicke sind mit Blechtreibschrauben oder Dicht-Blindnieten aus nichtrostendem
Stahl zu verbinden. Für Bögen, Abzweigungen, usw. sind
passende Formteile aus dem gleichen Material zu
verwenden. Hilfsmaterial ist in die Meter mit
einzurechnen.

Das Ummantelungssystem ist so zu gestalten und zu
verlegen das die Verbindungsschrauben/-nieten der
Überlappungen wei- testgehend nur im oberen bzw.
hinteren Bereich verlaufen und nicht einsehbar sind.

**01.03.0010 Stahlblechummantelung für Edelstahlleitung 15x1,0**
Ummantelung aus profiliertem Blech, wie vor
beschrieben,
für Edelstahlleitung 15x1,0 mit 20mm
Mineralwolledämmung
Menge: 8,000 m
Zuordnung: 412

**01.03.0020 Stahlblechummantelung für Edelstahlleitung 18x1,0**
Ummantelung aus profiliertem Blech, wie vor
beschrieben,
für Edelstahlleitung 18x1,0 mit 20mm
Mineralwolledämmung
Menge: 22,000 m
Zuordnung: 412

**01.03.0030 Stahlblechummantelung für Edelstahlleitung 22x1,2**
Ummantelung aus profiliertem Blech, wie vor
beschrieben,
für Edelstahlleitung 22x1,2 mit 20mm
Mineralwolledämmung
Menge: 30,000 m
Zuordnung: 412

**01.03.0040 Stahlblechummantelung für Edelstahlleitung 28x1,2**
Ummantelung aus profiliertem Blech, wie vor
beschrieben,
für Edelstahlleitung 28x1,2 mit 30mm
Mineralwolledämmung
Menge: 6,000 m
Zuordnung: 412

**01.03.0050 Stahlblechummantelung für Edelstahlleitung 35x1,5**
Ummantelung aus profiliertem Blech, wie vor
beschrieben,
für Edelstahlleitung 35x1,5 mit 30mm
Mineralwolledämmung
Menge: 25,000 m
Zuordnung: 412

**01.03.0060 Stahlblechummantelung für Edelstahlleitung 42x1,5**
Ummantelung aus profiliertem Blech, wie vor
beschrieben,
für Edelstahlleitung 42x1,5 mit 40mm
Mineralwolledämmung
Menge: 25,000 m
Zuordnung: 412

**01.03.0070 Stahlblechummantelung für Edelstahlleitung 54x1,5**
Ummantelung aus profiliertem Blech, wie vor
beschrieben,
für Edelstahlleitung 54x1,5 mit 50mm
Mineralwolledämmung
Menge: 5,000 m
Zuordnung: 412

**01.03.0080 Passstück 15x1,0 Zulage**
Passstück 15x1,0, als Zulage zur Stahlblech-Ummantelung
Menge: 10,000 Stck
Zuordnung: 412

**01.03.0090 Passstück 18x1,0 Zulage**
Passstück 18x1,0, als Zulage zur Stahlblech-Ummantelung
Menge: 20,000 Stck
Zuordnung: 412

**01.03.0100 Passstück 22x1,2 Zulage**
Passstück 22x1,2, als Zulage zur Stahlblech-Ummantelung
Menge: 30,000 Stck
Zuordnung: 412

**01.03.0110 Passstück 28x1,2 Zulage**
Passstück 28x1,2, als Zulage zur Stahlblech-Ummantelung
Menge: 10,000 Stck
Zuordnung: 412

**01.03.0120 Passstück 35x1,5 Zulage**
Passstück 35x1,5, als Zulage zur Stahlblech-Ummantelung
Menge: 20,000 Stck
Zuordnung: 412

**01.03.0130 Passstück 42x1,5 Zulage**
Passstück 42x1,5, als Zulage zur Stahlblech-Ummantelung
Menge: 20,000 Stck
Zuordnung: 412

**01.03.0140 Passstück 54x1,5 Zulage**
Passstück 54x1,5, als Zulage zur Stahlblech-Ummantelung
Menge: 4,000 Stck
Zuordnung: 412

**01.03.0150 Bogen 15x1,0 Zulage**
Bogen bis 90°, 15x1,0, als Zulage zur
Stahlblech-Ummantelung
Menge: 8,000 Stck
Zuordnung: 412

**01.03.0160 Bogen 18x1,0 Zulage**
Bogen bis 90°, 18x1,0, als Zulage zur
Stahlblech-Ummantelung
Menge: 15,000 Stck
Zuordnung: 412

**01.03.0170 Bogen 22x1,2 Zulage**
Bogen bis 90°, 22x1,2, als Zulage zur
Stahlblech-Ummantelung
Menge: 20,000 Stck
Zuordnung: 412

**01.03.0180 Bogen 28x1,2 Zulage**
Bogen bis 90°, 28x1,2, als Zulage zur
Stahlblech-Ummantelung
Menge: 6,000 Stck
Zuordnung: 412

**01.03.0190 Bogen 35x1,5 Zulage**
Bogen bis 90°, 35x1,5, als Zulage zur
Stahlblech-Ummantelung
Menge: 20,000 Stck
Zuordnung: 412

**01.03.0200 Bogen 42x1,5 Zulage**
Bogen bis 90°, 42x1,5, als Zulage zur
Stahlblech-Ummantelung
Menge: 18,000 Stck
Zuordnung: 412

**01.03.0210 Bogen 54x1,5 Zulage**
Bogen bis 90°, 54x1,5, als Zulage zur
Stahlblech-Ummantelung
Menge: 4,000 Stck
Zuordnung: 412

**01.03.0220 Stutzen 15x1,0 Zulage**
Stutzen bis 90°, 15x1,0, als Zulage zur
Stahlblech-Ummantelung
Menge: 4,000 Stck
Zuordnung: 412

**01.03.0230 Stutzen 18x1,0 Zulage**
Stutzen bis 90°, 18x1,0, als Zulage zur
Stahlblech-Ummantelung
Menge: 10,000 Stck
Zuordnung: 412

**01.03.0240 Stutzen 22x1,2 Zulage**
Stutzen bis 90°, 22x1,2, als Zulage zur
Stahlblech-Ummantelung
Menge: 10,000 Stck
Zuordnung: 412

**01.03.0250 Stutzen 28x1,2 Zulage**
Stutzen bis 90°, 28x1,2, als Zulage zur
Stahlblech-Ummantelung
Menge: 4,000 Stck
Zuordnung: 412

**01.03.0260 Stutzen 35x1,5 Zulage**
Stutzen bis 90°, 35x1,5, als Zulage zur
Stahlblech-Ummantelung
Menge: 8,000 Stck
Zuordnung: 412

**01.03.0270 Stutzen 42x1,5 Zulage**
Stutzen bis 90°, 42x1,5, als Zulage zur
Stahlblech-Ummantelung
Menge: 8,000 Stck
Zuordnung: 412

**01.03.0280 Stutzen 54x1,5 Zulage**
Stutzen bis 90°, 54x1,5, als Zulage zur
Stahlblech-Ummantelung
Menge: 2,000 Stck
Zuordnung: 412

**01.03.0290 Konus 15x1,0 Zulage**
Konus 15x1,0, als Zulage zur Stahlblech-Ummantelung
Menge: 4,000 Stck
Zuordnung: 412

**01.03.0300 Konus 18x1,0 Zulage**
Konus 18x1,0, als Zulage zur Stahlblech-Ummantelung
Menge: 8,000 Stck
Zuordnung: 412

**01.03.0310 Konus 22x1,2 Zulage**
Konus 22x1,2, als Zulage zur Stahlblech-Ummantelung
Menge: 8,000 Stck
Zuordnung: 412

**01.03.0320 Konus 28x1,2 Zulage**
Konus 28x1,2, als Zulage zur Stahlblech-Ummantelung
Menge: 4,000 Stck
Zuordnung: 412

**01.03.0330 Konus 35x1,5 Zulage**
Konus 35x1,5, als Zulage zur Stahlblech-Ummantelung
Menge: 10,000 Stck
Zuordnung: 412

**01.03.0340 Konus 42x1,5 Zulage**
Konus 42x1,5, als Zulage zur Stahlblech-Ummantelung
Menge: 10,000 Stck
Zuordnung: 412

**01.03.0350 Konus 54x1,5 Zulage**
Konus 54x1,5, als Zulage zur Stahlblech-Ummantelung
Menge: 4,000 Stck
Zuordnung: 412

**01.03.0360 Ausschnitt 15x1,0 Zulage**
Ausschnitt 15x1,0, als Zulage zur
Stahlblech-Ummantelung
Menge: 4,000 Stck
Zuordnung: 412

**01.03.0370 Ausschnitt 18x1,0 Zulage**
Ausschnitt 18x1,0, als Zulage zur
Stahlblech-Ummantelung
Menge: 8,000 Stck
Zuordnung: 412

**01.03.0380 Ausschnitt 22x1,2 Zulage**
Ausschnitt 22x1,2, als Zulage zur
Stahlblech-Ummantelung
Menge: 8,000 Stck
Zuordnung: 412

**01.03.0390 Ausschnitt 28x1,2 Zulage**
Ausschnitt 28x1,2, als Zulage zur
Stahlblech-Ummantelung
Menge: 4,000 Stck
Zuordnung: 412

**01.03.0400 Ausschnitt 35x1,5 Zulage**
Ausschnitt 35x1,5, als Zulage zur
Stahlblech-Ummantelung
Menge: 10,000 Stck
Zuordnung: 412

**01.03.0410 Ausschnitt 42x1,5 Zulage**
Ausschnitt 42x1,5, als Zulage zur
Stahlblech-Ummantelung
Menge: 8,000 Stck
Zuordnung: 412

**01.03.0420 Ausschnitt 54x1,5 Zulage**
Ausschnitt 54x1,5, als Zulage zur
Stahlblech-Ummantelung
Menge: 6,000 Stck
Zuordnung: 412

**01.03.0430 Halterung 15x1,0 Zulage**
Halterung 15x1,0, als Zulage zur Stahlblech-Ummantelung
Menge: 10,000 Stck
Zuordnung: 412

**01.03.0440 Halterung 18x1,0 Zulage**
Halterung 18x1,0, als Zulage zur Stahlblech-Ummantelung
Menge: 30,000 Stck
Zuordnung: 412

**01.03.0450 Halterung 22x1,2 Zulage**
Halterung 22x1,2, als Zulage zur Stahlblech-Ummantelung
Menge: 40,000 Stck
Zuordnung: 412

**01.03.0460 Halterung 28x1,2 Zulage**
Halterung 28x1,2, als Zulage zur Stahlblech-Ummantelung
Menge: 10,000 Stck
Zuordnung: 412

**01.03.0470 Halterung 35x1,5 Zulage**
Halterung 35x1,5, als Zulage zur Stahlblech-Ummantelung
Menge: 30,000 Stck
Zuordnung: 412

**01.03.0480 Halterung 42x1,5 Zulage**
Halterung 42x1,5, als Zulage zur Stahlblech-Ummantelung
Menge: 30,000 Stck
Zuordnung: 412

**01.03.0490 Halterung 54x1,5 Zulage**
Halterung 54x1,5, als Zulage zur Stahlblech-Ummantelung
Menge: 8,000 Stck
Zuordnung: 412

**01.03.0500 Rosette 15x1,0 Zulage**
Rosette 15x1,0, als Zulage zur Stahlblech-Ummantelung
Menge: 10,000 Stck
Zuordnung: 412

**01.03.0510 Rosette 18x1,0 Zulage**
Rosette 18x1,0 als Zulage zur Stahlblech-Ummantelung
Menge: 12,000 Stck
Zuordnung: 412

**01.03.0520 Rosette 22x1,2 Zulage**
Rosette 22x1,2 als Zulage zur Stahlblech-Ummantelung
Menge: 16,000 Stck
Zuordnung: 412

**01.03.0530 Rosette 28x1,2 Zulage**
Rosette 28x1,2 als Zulage zur Stahlblech-Ummantelung
Menge: 8,000 Stck
Zuordnung: 412

**01.03.0540 Rosette 35x1,5 Zulage**
Rosette 35x1,5 als Zulage zur Stahlblech-Ummantelung
Menge: 20,000 Stck
Zuordnung: 412

**01.03.0550 Rosette 42x1,5 Zulage**
Rosette 42x1,5 als Zulage zur Stahlblech-Ummantelung
Menge: 20,000 Stck
Zuordnung: 412

**01.03.0560 Rosette 54x1,5 Zulage**
Rosette 54x1,5 als Zulage zur Stahlblech-Ummantelung
Menge: 8,000 Stck
Zuordnung: 412

**01.03.0570 Ausschnitt/Bohrungen als Zulage zur Stahlblech-Ummantelung**
Ausschnitt/Bohrungen für Thermometer, Manometer,
Fühler, Geber, usw. in vorgenannte Dämmung und
Stahlblechmantel.
Menge: 30,000 Stck
Zuordnung: 412

#### Abschnitt 01.04 Wärmedämmung Heizung Mineralwolle

*Hinweis*
Wärmedämmung an Heizleitungen (Stahl-/Edelstahlrohr)
gemäß gültigem GEG, Ausführung nach DIN 4140 mit
Rohrschalen aus Mineralwolle, Baustoffklasse A 2,
Wärmeleitfähigkeit 0,035W/mK, Schmelzpunkt >1.000°C und
einer dampfbremsenden Aluka- schierung. Die Armaturen
sind durchgehend zu isolieren, die Fugen und Stöße sind
dampfdicht abzukleben! Klebeband und Hilfsmaterial sind
in die Meter mit einzurechnen.

*Hinweis*
Isoliermantel an Heizleitungen aus Stahlrohr mit
Mineralwolleisolierung alukaschiert

**01.04.0010 Isoliermantel DN 15 (1/2), Isolierstärke 20 mm, 100% GEG**
Isoliermantel DN 15 (1/2), Isolierstärke 20 mm,
wie vor beschrieben, Mineralwolle alukaschiert
Menge: 70,000 m
Zuordnung: 422

**01.04.0020 Isoliermantel DN 20 (3/4), Isolierstärke 20 mm, 100% GEG**
Isoliermantel DN 20 (3/4), Isolierstärke 20 mm,
wie vor beschrieben, Mineralwolle alukaschiert
Menge: 15,000 m
Zuordnung: 422

**01.04.0030 Isoliermantel DN 25 (1), Isolierstärke 30 mm, 100% GEG**
Isoliermantel DN 25 (1), Isolierstärke 30 mm,
wie vor beschrieben, Mineralwolle alukaschiert
Menge: 20,000 m
Zuordnung: 422

**01.04.0040 Isoliermantel DN 32 (1 1/4), Isolierstärke 40 mm, 100% GEG**
Isoliermantel DN 32 (1 1/4), Isolierstärke 40 mm,
wie vor beschrieben, Mineralwolle alukaschiert
Menge: 15,000 m
Zuordnung: 422

**01.04.0050 Isoliermantel DN 40 (1 1/2), Isolierstärke 50 mm, 100% GEG**
Isoliermantel DN 40 (1 1/2), Isolierstärke 50 mm,
wie vor beschrieben, Mineralwolle alukaschiert
Menge: 15,000 m
Zuordnung: 422

**01.04.0060 Isoliermantel DN 50 (2), Isolierstärke 60 mm, 100% GEG**
Isoliermantel DN 50 (2), Isolierstärke 60 mm
wie vor beschrieben, Mineralwolle alukaschiert
Menge: 20,000 m
Zuordnung: 422

**01.04.0070 Isoliermantel DN 65 (2 1/2), Isolierstärke 70 mm, 100% GEG**
Isoliermantel DN 65 (2 1/2), Isolierstärke 70 mm,
wie vor beschrieben, Mineralwolle alukaschiert
Menge: 40,000 m
Zuordnung: 422

**01.04.0080 Isoliermantel DN 80 (3), Isolierstärke 80 mm, 100% GEG**
Isoliermantel DN 80 (3), Isolierstärke 80 mm,
wie vor beschrieben, Mineralwolle alukaschiert
Menge: 30,000 m
Zuordnung: 422

**01.04.0090 Isoliermantel DN 100 (4), Isolierstärke 100 mm, 100% GEG**
Isoliermantel DN 100 (4), Isolierstärke 100 mm,
wie vor beschrieben, Mineralwolle alukaschiert
Menge: 40,000 m
Zuordnung: 422

*Hinweis*
Zulagen zur Wärmedämmung an Heizleitungen aus Stahlrohr
mit Mineralwolleisolierung alukaschiert

**01.04.0100 Passstück DN 15 (1/2), 20 mm, Zulage**
Passstück DN 15 (1/2), Isolierstärke 20 mm, als Zulage
Menge: 30,000 Stck
Zuordnung: 422

**01.04.0110 Passstück DN 20 (3/4), 20 mm, Zulage**
Passstück DN 20 (3/4), Isolierstärke 20 mm, als Zulage
Menge: 10,000 Stck
Zuordnung: 422

**01.04.0120 Passstück DN 25 (1), 30 mm, Zulage**
Passstück DN 25 (1), Isolierstärke 30 mm, als Zulage
Menge: 10,000 Stck
Zuordnung: 422

**01.04.0130 Passstück DN 32 (1 1/4), 40 mm, Zulage**
Passstück DN 32 (1 1/4), Isolierstärke 40 mm, als
Zulage
Menge: 15,000 Stck
Zuordnung: 422

**01.04.0140 Passstück DN 40 (1 1/2), 50 mm, Zulage**
Passstück DN 40 (1 1/2), Isolierstärke 50 mm, als
Zulage
Menge: 10,000 Stck
Zuordnung: 422

**01.04.0150 Passstück DN 50 (2), 60 mm, Zulage**
Passstück DN 50 (2), Isolierstärke 60 mm, als Zulage
Menge: 15,000 Stck
Zuordnung: 422

**01.04.0160 Passstück DN 65 (2 1/2), 70mm, Zulage**
Passstück DN 65 (2 1/2), Isolierstärke 70 mm, als
Zulage
Menge: 20,000 Stck
Zuordnung: 422

**01.04.0170 Passstück DN 80 (3), 70mm, Zulage**
Passstück DN 80 (3), Isolierstärke 70 mm, als Zulage
Menge: 20,000 Stck
Zuordnung: 422

**01.04.0180 Passstück DN 100 (4), 100mm, Zulage**
Passstück DN 100 (4), Isolierstärke 100 mm, als Zulage
Menge: 20,000 Stck
Zuordnung: 422

**01.04.0190 Bogen DN 15 (1/2), 20 mm, Zulage**
Bogen DN 15 (1/2), Isolierstärke 20 mm, als Zulage
Menge: 50,000 Stck
Zuordnung: 422

**01.04.0200 Bogen DN 20 (3/4), 20 mm, Zulage**
Bogen DN 20 (3/4), Isolierstärke 20 mm, als Zulage
Menge: 10,000 Stck
Zuordnung: 422

**01.04.0210 Bogen DN 25 (1), 30 mm, Zulage**
Bogen DN 25 (1), Isolierstärke 30 mm, als Zulage
Menge: 15,000 Stck
Zuordnung: 422

**01.04.0220 Bogen DN 32 (1 1/4), 40 mm, Zulage**
Bogen DN 32 (1 1/4), Isolierstärke 40 mm, als Zulage
Menge: 10,000 Stck
Zuordnung: 422

**01.04.0230 Bogen DN 40 (1 1/2), 50 mm, Zulage**
Bogen DN 40 (1 1/2), Isolierstärke 50 mm, als Zulage
Menge: 10,000 Stck
Zuordnung: 422

**01.04.0240 Bogen DN 50 (2), 60 mm, Zulage**
Bogen DN 50 (2), Isolierstärke 60 mm, als Zulage
Menge: 10,000 Stck
Zuordnung: 422

**01.04.0250 Bogen DN 65 (2 1/2), 70mm, Zulage**
Bogen DN 65 (2 1/2), Isolierstärke 70 mm, als Zulage
Menge: 15,000 Stck
Zuordnung: 422

**01.04.0260 Bogen DN 80 (3), 70mm, Zulage**
Bogen DN 80 (3), Isolierstärke 80 mm, als Zulage
Menge: 10,000 Stck
Zuordnung: 422

**01.04.0270 Bogen DN 100 (4), 100mm, Zulage**
Bogen DN 100 (4), Isolierstärke 100 mm, als Zulage
Menge: 14,000 Stck
Zuordnung: 422

**01.04.0280 Stutzen DN 15 (1/2), 20 mm, Zulage**
Stutzen DN 15 (1/2), Isolierstärke 20 mm, als Zulage
Menge: 10,000 Stck
Zuordnung: 422

**01.04.0290 Stutzen DN 20 (3/4), 20 mm, Zulage**
Stutzen DN 20 (3/4), Isolierstärke 20 mm, als Zulage
Menge: 10,000 Stck
Zuordnung: 422

**01.04.0300 Stutzen DN 25 (1), 30 mm, Zulage**
Stutzen DN 25 (1), Isolierstärke 30 mm, als Zulage
Menge: 14,000 Stck
Zuordnung: 422

**01.04.0310 Stutzen DN 32 (1 1/4), 40 mm, Zulage**
Stutzen DN 32 (1 1/4), Isolierstärke 40 mm, als Zulage
Menge: 10,000 Stck
Zuordnung: 422

**01.04.0320 Stutzen DN 40 (1 1/2), 50 mm, Zulage**
Stutzen DN 40 (1 1/2), Isolierstärke 50 mm, als Zulage
Menge: 10,000 Stck
Zuordnung: 422

**01.04.0330 Stutzen DN 50 (2), 60 mm, Zulage**
Stutzen DN 50 (2), Isolierstärke 60 mm, als Zulage
Menge: 15,000 Stck
Zuordnung: 422

**01.04.0340 Stutzen DN 65 (2 1/2), 70mm, Zulage**
Stutzen DN 65 (2 1/2), Isolierstärke 70 mm, als Zulage
Menge: 30,000 Stck
Zuordnung: 422

**01.04.0350 Stutzen DN 80 (3), 80mm, Zulage**
Stutzen DN 80 (3), Isolierstärke 70 mm, als Zulage
Menge: 20,000 Stck
Zuordnung: 422

**01.04.0360 Stutzen DN 100 (4), 100mm, Zulage**
Stutzen DN 100 (4), Isolierstärke 100 mm, als Zulage
Menge: 20,000 Stck
Zuordnung: 422

**01.04.0370 Konus DN 15 (1/2), 20 mm, Zulage**
Konus DN 15 (1/2), Isolierstärke 20 mm, als Zulage
Menge: 8,000 Stck
Zuordnung: 422

**01.04.0380 Konus DN 20 (3/4), 20 mm, Zulage**
Konus DN 20 (3/4), Isolierstärke 20 mm, als Zulage
Menge: 10,000 Stck
Zuordnung: 422

**01.04.0390 Konus DN 25 (1), 30 mm, Zulage**
Konus DN 25 (1), Isolierstärke 30 mm, als Zulage
Menge: 10,000 Stck
Zuordnung: 422

**01.04.0400 Konus DN 32 (1 1/4), 40 mm, Zulage**
Konus DN 32 (1 1/4), Isolierstärke 40 mm, als Zulage
Menge: 8,000 Stck
Zuordnung: 422

**01.04.0410 Konus DN 40 (1 1/2), 50 mm, Zulage**
Konus DN 40 (1 1/2), Isolierstärke 50 mm, als Zulage
Menge: 8,000 Stck
Zuordnung: 422

**01.04.0420 Konus DN 50 (2), 60 mm, Zulage**
Konus DN 50 (2), Isolierstärke 60 mm, als Zulage
Menge: 10,000 Stck
Zuordnung: 422

**01.04.0430 Konus DN 65 (2 1/2), 70mm, Zulage**
Konus DN 65 (2 1/2), Isolierstärke 70 mm, als Zulage
Menge: 14,000 Stck
Zuordnung: 422

**01.04.0440 Konus DN 80 (3), 80mm, Zulage**
Konus DN 80 (3), Isolierstärke 80 mm, als Zulage
Menge: 14,000 Stck
Zuordnung: 422

**01.04.0450 Konus DN 100 (4), 100mm, Zulage**
Konus DN 100 (4), Isolierstärke 100 mm, als Zulage
Menge: 10,000 Stck
Zuordnung: 422

**01.04.0460 Ausschnitt DN 15 (1/2), 20 mm, Zulage**
Ausschnitt DN 15 (1/2), Isolierstärke 20 mm, als Zulage
Menge: 10,000 Stck
Zuordnung: 422

**01.04.0470 Ausschnitt DN 20 (3/4), 20 mm, Zulage**
Ausschnitt DN 20 (3/4), Isolierstärke 20 mm, als Zulage
Menge: 10,000 Stck
Zuordnung: 422

**01.04.0480 Ausschnitt DN 25 (1), 30 mm, Zulage**
Ausschnitt DN 25 (1), Isolierstärke 30 mm, als Zulage
Menge: 8,000 Stck
Zuordnung: 422

**01.04.0490 Ausschnitt DN 32 (1 1/4), 40 mm, Zulage**
Ausschnitt DN 32 (1 1/4), Isolierstärke 40 mm, als
Zulage
Menge: 12,000 Stck
Zuordnung: 422

**01.04.0500 Ausschnitt DN 40 (1 1/2), 50 mm, Zulage**
Ausschnitt DN 40 (1 1/2), Isolierstärke 50 mm, als
Zulage
Menge: 10,000 Stck
Zuordnung: 422

**01.04.0510 Ausschnitt DN 50 (2), 60 mm, Zulage**
Ausschnitt DN 50 (2), Isolierstärke 60 mm, als Zulage
Menge: 10,000 Stck
Zuordnung: 422

**01.04.0520 Ausschnitt DN 65 (2 1/2), 70mm, Zulage**
Ausschnitt DN 65 (2 1/2), Isolierstärke 70 mm, als
Zulage
Menge: 12,000 Stck
Zuordnung: 422

**01.04.0530 Ausschnitt DN 80 (3), 80mm, Zulage**
Ausschnitt DN 80 (3), Isolierstärke 80 mm, als Zulage
Menge: 18,000 Stck
Zuordnung: 422

**01.04.0540 Ausschnitt DN 100 (4), 100mm, Zulage**
Ausschnitt DN 100 (4), Isolierstärke 100 mm, als Zulage
Menge: 12,000 Stck
Zuordnung: 422

**01.04.0550 Halterungen DN 15 (1/2), 20 mm, Zulage**
Halterungen DN 15 (1/2), Isolierstärke 20 mm, als
Zulage
Menge: 60,000 Stck
Zuordnung: 422

**01.04.0560 Halterungen DN 20 (3/4), 20 mm, Zulage**
Halterungen DN 20 (3/4), Isolierstärke 20 mm, als
Zulage
Menge: 20,000 Stck
Zuordnung: 422

**01.04.0570 Halterungen DN 25 (1), 30 mm, Zulage**
Halterungen DN 25 (1), Isolierstärke 30 mm, als Zulage
Menge: 20,000 Stck
Zuordnung: 422

**01.04.0580 Halterungen DN 32 (1 1/4), 40 mm, Zulage**
Halterungen DN 32 (1 1/4), Isolierstärke 40 mm, als
Zulage
Menge: 20,000 Stck
Zuordnung: 422

**01.04.0590 Halterungen DN 40 (1 1/2), 50 mm, Zulage**
PaHalterungenssstück DN 40 (1 1/2), Isolierstärke 50
mm, als Zulage
Menge: 20,000 Stck
Zuordnung: 422

**01.04.0600 Halterungen DN 50 (2), 60 mm, Zulage**
Halterungen DN 50 (2), Isolierstärke 60 mm, als Zulage
Menge: 20,000 Stck
Zuordnung: 422

**01.04.0610 Halterungen DN 65 (2 1/2), 70mm, Zulage**
Halterungen DN 65 (2 1/2), Isolierstärke 70 mm, als
Zulage
Menge: 40,000 Stck
Zuordnung: 422

**01.04.0620 Halterungen DN 80 (3), 80mm, Zulage**
Halterungen DN 80 (3), Isolierstärke 80 mm, als Zulage
Menge: 30,000 Stck
Zuordnung: 422

**01.04.0630 Halterungen DN 100 (4), 100mm, Zulage**
Halterungen  DN 100 (4), Isolierstärke 100 mm, als
Zulage
Menge: 30,000 Stck
Zuordnung: 422

*Hinweis*
Isoliermantel an Heizleitungen aus Edelstahlrohr mit
Mineralwolleisolierung alukaschiert

**01.04.0640 Isoliermantel DN 12 (15x1), Isolierstärke 20 mm, 100% GEG**
Isoliermantel DN 12 (15x1), Isolierstärke 20 mm,
wie vor beschrieben, Mineralwolle alukaschiert
Menge: 35,000 m
Zuordnung: 422

**01.04.0650 Isoliermantel DN 15 (18x1), Isolierstärke 20 mm, 100% GEG**
Isoliermantel DN 15 (18x1), Isolierstärke 20 mm,
wie vor beschrieben, Mineralwolle alukaschiert
Menge: 20,000 m
Zuordnung: 422

**01.04.0660 Isoliermantel DN 20 (22x1), Isolierstärke 20 mm, 100% GEG**
Isoliermantel DN 20 (22x1), Isolierstärke 20 mm,
wie vor beschrieben, Mineralwolle alukaschiert
Menge: 70,000 m
Zuordnung: 422

**01.04.0670 Isoliermantel DN 25 (28x1,5), Isolierstärke 30 mm, 100% GEG**
Isoliermantel DN 25 (28x1,5), Isolierstärke 30 mm,
wie vor beschrieben, Mineralwolle alukaschiert
Menge: 80,000 m
Zuordnung: 422

**01.04.0680 Isoliermantel DN 32 (35x1,5), Isolierstärke 30 mm, 100% GEG**
Isoliermantel DN 32 (35x1,5), Isolierstärke 30 mm,
wie vor beschrieben, Mineralwolle alukaschiert
Menge: 70,000 m
Zuordnung: 422

**01.04.0690 Isoliermantel DN 40 (42x1,5), Isolierstärke 40 mm, 100% GEG**
Isoliermantel DN 40 (42x1,5), Isolierstärke 40 mm,
wie vor beschrieben, Mineralwolle alukaschiert
Menge: 35,000 m
Zuordnung: 422

**01.04.0700 Isoliermantel DN 50 (54x2), Isolierstärke 50 mm, 100% GEG**
Isoliermantel DN 50 (54x2), Isolierstärke 50 mm,
wie vor beschrieben, Mineralwolle alukaschiert
Menge: 130,000 m
Zuordnung: 422

**01.04.0710 Isoliermantel DN 65 (76,1x2), Isolierstärke 80 mm, 100% GEG**
Isoliermantel DN 65 (76,1x2), Isolierstärke 80 mm,
wie vor beschrieben, Mineralwolle alukaschiert
Menge: 40,000 m
Zuordnung: 422

**01.04.0720 Isoliermantel DN 80 (88,9x2), Isolierstärke 80 mm, 100% GEG**
Isoliermantel DN 80 (88,9x2), Isolierstärke 80 mm,
wie vor beschrieben, Mineralwolle alukaschiert
Menge: 30,000 m
Zuordnung: 422

**01.04.0730 Isoliermantel DN 100 (108x2,5), Isolierstärke 100 mm, 100% GEG**
Isoliermantel DN 100 (108x2,5), Isolierstärke 100 mm,
wie vor beschrieben, Mineralwolle alukaschiert
Menge: 40,000 m
Zuordnung: 422

*Hinweis*
Zulagen zur Wärmedämmung an Heizleitungen aus
Edelstahlrohr mit Mineralwolleisolierung alukaschiert

**01.04.0740 Passstück DN 12 (15x1), 20 mm, Zulage**
Passstück DN 12 (15x1), Isolierstärke 20 mm, als Zulage
Menge: 30,000 Stck
Zuordnung: 422

**01.04.0750 Passstück DN 15 (18x1), 20 mm, Zulage**
Passstück DN 15 (18x1), Isolierstärke 20 mm, als Zulage
Menge: 20,000 Stck
Zuordnung: 422

**01.04.0760 Passstück DN 20 (22x1), 20 mm, Zulage**
Passstück DN 20 (22x1), Isolierstärke 20 mm, als Zulage
Menge: 40,000 Stck
Zuordnung: 422

**01.04.0770 Passstück DN 25 (28x1,5), 30 mm, Zulage**
Passstück DN 25 (28x1,5), Isolierstärke 30 mm, als
Zulage
Menge: 40,000 Stck
Zuordnung: 422

**01.04.0780 Passstück DN 32 (35x1,5), 30 mm, Zulage**
Passstück DN 32 (35x1,5), Isolierstärke 30 mm, als
Zulage
Menge: 50,000 Stck
Zuordnung: 422

**01.04.0790 Passstück DN 40 (42x1,5), 40 mm, Zulage**
Passstück DN 40 (42x1,5), Isolierstärke 40 mm, als
Zulage
Menge: 20,000 Stck
Zuordnung: 422

**01.04.0800 Passstück DN 50 (54x2), 50 mm, Zulage**
Passstück DN 50 (54x2), Isolierstärke 50 mm, als Zulage
Menge: 50,000 Stck
Zuordnung: 422

**01.04.0810 Passstück DN 65 (76,1x2), 80mm, Zulage**
Passstück DN 65 (76,1x2), Isolierstärke 80 mm, als
Zulage
Menge: 30,000 Stck
Zuordnung: 422

**01.04.0820 Passstück DN 80 (88,9x2), 80mm, Zulage**
Passstück DN 80 (88,9x2), Isolierstärke 80 mm, als
Zulage
Menge: 20,000 Stck
Zuordnung: 422

**01.04.0830 Passstück DN 100 (108x2,5), 100mm, Zulage**
Passstück DN 100 (108x2,5), Isolierstärke 100 mm, als
Zulage
Menge: 30,000 Stck
Zuordnung: 422

**01.04.0840 Bogen DN 12 (15x1), 20 mm, Zulage**
Bogen DN 12 (15x1), Isolierstärke 20 mm, als Zulage
Menge: 20,000 Stck
Zuordnung: 422

**01.04.0850 Bogen DN 15 (18x1), 20 mm, Zulage**
Bogen DN 15 (18x1), Isolierstärke 20 mm, als Zulage
Menge: 10,000 Stck
Zuordnung: 422

**01.04.0860 Bogen DN 20 (22x1), 20 mm, Zulage**
Bogen DN 20 (22x1), Isolierstärke 20 mm, als Zulage
Menge: 40,000 Stck
Zuordnung: 422

**01.04.0870 Bogen DN 25 (28x1,5), 30 mm, Zulage**
Bogen DN 25 (28x1,5), Isolierstärke 30 mm, als Zulage
Menge: 50,000 Stck
Zuordnung: 422

**01.04.0880 Bogen DN 32 (35x1,5), 30 mm, Zulage**
Bogen DN 32 (35x1,5), Isolierstärke 30 mm, als Zulage
Menge: 20,000 Stck
Zuordnung: 422

**01.04.0890 Bogen DN 40 (42x1,5), 40 mm, Zulage**
Bogen DN 40 (42x1,5), Isolierstärke 40 mm, als Zulage
Menge: 15,000 Stck
Zuordnung: 422

**01.04.0900 Bogen DN 50 (54x2), 50 mm, Zulage**
Bogen DN 50 (54x2), Isolierstärke 50 mm, als Zulage
Menge: 30,000 Stck
Zuordnung: 422

**01.04.0910 Bogen DN 65 (76,1x2), 80mm, Zulage**
Bogen DN 65 (76,1x2), Isolierstärke 80 mm, als Zulage
Menge: 15,000 Stck
Zuordnung: 422

**01.04.0920 Bogen DN 80 (88,9x2), 80mm, Zulage**
Bogen DN 80 (88,9x2), Isolierstärke 80 mm, als Zulage
Menge: 10,000 Stck
Zuordnung: 422

**01.04.0930 Bogen DN 100 (108x2,5), 100mm, Zulage**
Bogen DN 100 (108x2,5), Isolierstärke 100 mm, als
Zulage
Menge: 16,000 Stck
Zuordnung: 422

**01.04.0940 Stutzen DN 12 (15x1), 20 mm, Zulage**
Stutzen DN 12 (15x1), Isolierstärke 20 mm, als Zulage
Menge: 20,000 Stck
Zuordnung: 422

**01.04.0950 Stutzen DN 15 (18x1), 20 mm, Zulage**
Stutzen DN 15 (18x1), Isolierstärke 20 mm, als Zulage
Menge: 15,000 Stck
Zuordnung: 422

**01.04.0960 Stutzen DN 20 (22x1), 20 mm, Zulage**
Stutzen DN 20 (22x1), Isolierstärke 20 mm, als Zulage
Menge: 25,000 Stck
Zuordnung: 422

**01.04.0970 Stutzen DN 25 (28x1,5), 30 mm, Zulage**
Stutzen DN 25 (28x1,5), Isolierstärke 30 mm, als Zulage
Menge: 30,000 Stck
Zuordnung: 422

**01.04.0980 Stutzen DN 32 (35x1,5), 30 mm, Zulage**
Stutzen DN 32 (35x1,5), Isolierstärke 30 mm, als Zulage
Menge: 25,000 Stck
Zuordnung: 422

**01.04.0990 Stutzen DN 40 (42x1,5), 40 mm, Zulage**
Stutzen DN 40 (42x1,5), Isolierstärke 40 mm, als Zulage
Menge: 30,000 Stck
Zuordnung: 422

**01.04.1000 Stutzen DN 50 (54x2), 50 mm, Zulage**
Stutzen DN 50 (54x2), Isolierstärke 50 mm, als Zulage
Menge: 30,000 Stck
Zuordnung: 422

**01.04.1010 Stutzen DN 65 (76,1x2), 80mm, Zulage**
Stutzen DN 65 (76,1x2), Isolierstärke 80 mm, als Zulage
Menge: 15,000 Stck
Zuordnung: 422

**01.04.1020 Stutzen DN 80 (88,9x2), 80mm, Zulage**
Stutzen DN 80 (88,9x2), Isolierstärke 80 mm, als Zulage
Menge: 12,000 Stck
Zuordnung: 422

**01.04.1030 Stutzen DN 100 (108x2,5), 100mm, Zulage**
Stutzen DN 100 (108x2,5), Isolierstärke 100 mm, als
Zulage
Menge: 15,000 Stck
Zuordnung: 422

**01.04.1040 Konus DN 12 (15x1), 20 mm, Zulage**
Konus DN 12 (15x1), Isolierstärke 20 mm, als Zulage
Menge: 10,000 Stck
Zuordnung: 422

**01.04.1050 Konus DN 15 (18x1), 20 mm, Zulage**
Konus DN 15 (18x1), Isolierstärke 20 mm, als Zulage
Menge: 10,000 Stck
Zuordnung: 422

**01.04.1060 Konus DN 20 (22x1), 20 mm, Zulage**
Konus DN 20 (22x1), Isolierstärke 20 mm, als Zulage
Menge: 15,000 Stck
Zuordnung: 422

**01.04.1070 Konus DN 25 (28x1,5), 30 mm, Zulage**
Konus DN 25 (28x1,5), Isolierstärke 30 mm, als Zulage
Menge: 15,000 Stck
Zuordnung: 422

**01.04.1080 Konus DN 32 (35x1,5), 30 mm, Zulage**
Konus DN 32 (35x1,5), Isolierstärke 30 mm, als Zulage
Menge: 10,000 Stck
Zuordnung: 422

**01.04.1090 Konus DN 40 (42x1,5), 40 mm, Zulage**
Konus DN 40 (42x1,5), Isolierstärke 40 mm, als Zulage
Menge: 15,000 Stck
Zuordnung: 422

**01.04.1100 Konus DN 50 (54x2), 50 mm, Zulage**
Konus DN 50 (54x2), Isolierstärke 50 mm, als Zulage
Menge: 8,000 Stck
Zuordnung: 422

**01.04.1110 Konus DN 65 (76,1x2), 80mm, Zulage**
Konus DN 65 (76,1x2), Isolierstärke 80 mm, als Zulage
Menge: 8,000 Stck
Zuordnung: 422

**01.04.1120 Konus DN 80 (88,9x2), 80mm, Zulage**
Konus DN 80 (88,9x2), Isolierstärke 80 mm, als Zulage
Menge: 8,000 Stck
Zuordnung: 422

**01.04.1130 Konus DN 100 (108x2,5), 100mm, Zulage**
Konus DN 100 (108x2,5), Isolierstärke 100 mm, als
Zulage
Menge: 8,000 Stck
Zuordnung: 422

**01.04.1140 Ausschnitt DN 12 (15x1), 20 mm, Zulage**
Ausschnitt DN 12 (15x1), Isolierstärke 20 mm, als
Zulage
Menge: 20,000 Stck
Zuordnung: 422

**01.04.1150 Ausschnitt DN 15 (18x1), 20 mm, Zulage**
Ausschnitt DN 15 (18x1), Isolierstärke 20 mm, als
Zulage
Menge: 10,000 Stck
Zuordnung: 422

**01.04.1160 Ausschnitt DN 20 (22x1), 20 mm, Zulage**
Ausschnitt DN 20 (22x1), Isolierstärke 20 mm, als
Zulage
Menge: 30,000 Stck
Zuordnung: 422

**01.04.1170 Ausschnitt DN 25 (28x1,5), 30 mm, Zulage**
Ausschnitt DN 25 (28x1,5), Isolierstärke 30 mm, als
Zulage
Menge: 30,000 Stck
Zuordnung: 422

**01.04.1180 Ausschnitt DN 32 (35x1,5), 30 mm, Zulage**
Ausschnitt DN 32 (35x1,5), Isolierstärke 30 mm, als
Zulage
Menge: 25,000 Stck
Zuordnung: 422

**01.04.1190 Ausschnitt DN 40 (42x1,5), 40 mm, Zulage**
Ausschnitt DN 40 (42x1,5), Isolierstärke 40 mm, als
Zulage
Menge: 20,000 Stck
Zuordnung: 422

**01.04.1200 Ausschnitt DN 50 (54x2), 50 mm, Zulage**
Ausschnitt DN 50 (54x2), Isolierstärke 50 mm, als
Zulage
Menge: 60,000 Stck
Zuordnung: 422

**01.04.1210 Ausschnitt DN 65 (76,1x2), 80mm, Zulage**
Ausschnitt DN 65 (76,1x2), Isolierstärke 80 mm, als
Zulage
Menge: 15,000 Stck
Zuordnung: 422

**01.04.1220 Ausschnitt DN 80 (88,9x2), 80mm, Zulage**
Ausschnitt DN 80 (88,9x2), Isolierstärke 80 mm, als
Zulage
Menge: 10,000 Stck
Zuordnung: 422

**01.04.1230 Ausschnitt DN 100 (108x2,5), 100mm, Zulage**
Ausschnitt DN 100 (108x2,5), Isolierstärke 100 mm, als
Zulage
Menge: 10,000 Stck
Zuordnung: 422

**01.04.1240 Halterungen DN 12 (15x1), 20 mm, Zulage**
Halterungen DN 12 (15x1), Isolierstärke 20 mm, als
Zulage
Menge: 40,000 Stck
Zuordnung: 422

**01.04.1250 Halterungen DN 15 (18x1), 20 mm, Zulage**
Halterungen DN 15 (18x1), Isolierstärke 20 mm, als
Zulage
Menge: 35,000 Stck
Zuordnung: 422

**01.04.1260 Halterungen DN 20 (22x1), 20 mm, Zulage**
Halterungen DN 20 (22x1), Isolierstärke 20 mm, als
Zulage
Menge: 70,000 Stck
Zuordnung: 422

**01.04.1270 Halterungen DN 25 (28x1,5), 30 mm, Zulage**
Halterungen DN 25 (28x1,5), Isolierstärke 30 mm, als
Zulage
Menge: 80,000 Stck
Zuordnung: 422

**01.04.1280 Halterungen DN 32 (35x1,5), 30 mm, Zulage**
Halterungen DN 32 (35x1,5), Isolierstärke 30 mm, als
Zulage
Menge: 70,000 Stck
Zuordnung: 422

**01.04.1290 Halterungen DN 40 (42x1,5), 40 mm, Zulage**
Halterungen DN 40 (42x1,5), Isolierstärke 40 mm, als
Zulage
Menge: 40,000 Stck
Zuordnung: 422

**01.04.1300 Halterungen DN 50 (54x2), 50 mm, Zulage**
Halterungen DN 50 (54x2), Isolierstärke 50 mm, als
Zulage
Menge: 120,000 Stck
Zuordnung: 422

**01.04.1310 Halterungen DN 65 (76,1x2), 80mm, Zulage**
Halterungen  DN 65 (76,1x2), Isolierstärke 80 mm, als
Zulage
Menge: 50,000 Stck
Zuordnung: 422

**01.04.1320 Halterungen DN 80 (88,9x2), 80mm, Zulage**
Halterungen  DN 80 (88,9x2), Isolierstärke 80 mm, als
Zulage
Menge: 40,000 Stck
Zuordnung: 422

**01.04.1330 Halterungen DN 100 (108x2,5), 100mm, Zulage**
Halterungen DN 100 (108x2,5), Isolierstärke 100 mm, als
Zulage
Menge: 40,000 Stck
Zuordnung: 422

#### Abschnitt 01.05 Wärmedämmung Heizung Kautschuk

*Hinweis*
Dämmung an Heizleitungen mit Isolierschlauch zum Schutz
ge- gen äußere mechanische Einflüsse, Schwitzwasser,
Korrosion und Körperschall. Schlauch aus flexiblem
Schaumstoff auf Basis synthetischen Kautschuks mit
geschlossenzelliger Materialstruk- tur.
Wärmeleitfähigkeit bei 0°C Mitteltemperatur (DIN 51613)
0,033W/(mK), Wasserdampf-Diffusionswiderstand (EN
13469): >10.000; Baustoffklasse schwerentflammbar S2-D0
Die Fugen und Stöße sind dampfdicht abzukleben!
Fomstücke, Klebeband, Endstücke und Hilfsmaterial sind
in die Meter mit einzurechnen.

**01.05.0010 Kautschukdämmung DN 150 (6) (168,3x4,5), 32mm**
Kautschukdämmung wie vor beschrieben
für Rohre:  DN 150 (6) (168,3x4,5)
Dämmdicke:  25mm
Menge: 10,000 m
Zuordnung: 422

**01.05.0020 Kautschukdämmung DN 200 (8) (219,1x6,3), 32mm**
Kautschukdämmung wie vor beschrieben
für Rohre:  DN 200 (8) (219,1x6,3)
Dämmdicke:  32mm
Menge: 40,000 m
Zuordnung: 422

**01.05.0030 Passstück DN 150 (6), 32mm, Zulage**
Passstück DN 150 (6), Isolierstärke 32 mm, als Zulage
Menge: 10,000 Stck
Zuordnung: 422

**01.05.0040 Passstück DN 200 (8), 32mm, Zulage**
Passstück DN 200 (8), Isolierstärke 25 mm, als Zulage
Menge: 25,000 Stck
Zuordnung: 422

**01.05.0050 Bogen DN 150 (6), 32mm, Zulage**
Bogen DN 150 (6), Isolierstärke 32 mm, als Zulage
Menge: 4,000 Stck
Zuordnung: 422

**01.05.0060 Bogen DN 200 (8), 32mm, Zulage**
Bogen DN 200 (8), Isolierstärke 32 mm, als Zulage
Menge: 8,000 Stck
Zuordnung: 422

**01.05.0070 Stutzen DN 150 (6), 32mm, Zulage**
Stutzen DN 150 (6), Isolierstärke 32 mm, als Zulage
Menge: 6,000 Stck
Zuordnung: 422

**01.05.0080 Stutzen DN 200 (8), 32mm, Zulage**
Stutzen DN 200 (8), Isolierstärke 32 mm, als Zulage
Menge: 6,000 Stck
Zuordnung: 422

**01.05.0090 Konus DN 150 (6), 32mm, Zulage**
Konus DN 150 (6), Isolierstärke 32 mm, als Zulage
Menge: 4,000 Stck
Zuordnung: 422

**01.05.0100 Konus DN 200 (8), 32mm, Zulage**
Konus DN 200 (8), Isolierstärke 32 mm, als Zulage
Menge: 4,000 Stck
Zuordnung: 422

**01.05.0110 Ausschnitt DN 150 (6), 32mm, Zulage**
Ausschnitt DN 150 (6), Isolierstärke 32mm, als Zulage
Menge: 10,000 Stck
Zuordnung: 422

**01.05.0120 Ausschnitt DN 200 (8), 32mm, Zulage**
Ausschnitt DN 200 (8), Isolierstärke 32mm, als Zulage
Menge: 30,000 Stck
Zuordnung: 422

**01.05.0130 Halterungen DN 150 (6), 32mm, Zulage**
Halterungen  DN 150 (6), Isolierstärke 32 mm, als
Zulage
Menge: 15,000 Stck
Zuordnung: 422

**01.05.0140 Halterungen DN 200 (8), 32mm, Zulage**
Halterungen  DN 200 (8), Isolierstärke 32 mm, als
Zulage
Menge: 50,000 Stck
Zuordnung: 422

#### Abschnitt 01.06 Ummantelung Heizung Mineralwolle Stahlblech

*Hinweis*
Ummantelung aus profiliertem Blech, Stahl,
feuerverzinkt, beidseitige Zinkauflage 275 g/m², mit
Schutzversiegelung für im Aussenbereich und sichtbar
verlegte Leitungen, zum Schutz vor Beschädigungen bei
mechanischer Beanspruchung, Oberfläche glatt,
Überlappungen und Sicke/Gegensicke sind mit Blechtreibschrauben oder Dicht-Blindnieten aus nichtrostendem
Stahl zu verbinden. Für Bögen, Abzweigungen, usw. sind
passende Formteile aus dem gleichen Material zu
verwenden. Hilfsmaterial ist in die Meter mit
einzurechnen.

Das Ummantelungssystem ist so zu gestalten und zu
verlegen das die Verbindungsschrauben/-nieten der
Überlappungen wei- testgehend nur im oberen bzw.
hinteren Bereich verlaufen und nicht einsehbar sind.

*Hinweis*
Ummantel an Heizleitungen aus Stahlrohr mit
Mineralwolleisolierung alukaschiert, Stahlblechmantel

**01.06.0010 Stahlblechummantelung für Heizleitung DN 15 (1/2)**
Ummantelung aus profiliertem Blech, wie vor
beschrieben,
für Stahlrohr DN 15 (1/2) mit 20mm Mineralwolledämmung
Menge: 70,000 m
Zuordnung: 422

**01.06.0020 Stahlblechummantelung für Heizleitung DN 20 (3/4)**
Ummantelung aus profiliertem Blech, wie vor
beschrieben,
für Stahlrohr DN 20 (3/4) mit 30mm Mineralwolledämmung,
Menge: 15,000 m
Zuordnung: 422

**01.06.0030 Stahlblechummantelung für Heizleitung DN 25 (1)**
Ummantelung aus profiliertem Blech, wie vor
beschrieben,
für Stahlrohr DN 25 (1) mit 30mm Mineralwolledämmung
Menge: 20,000 m
Zuordnung: 422

**01.06.0040 Stahlblechummantelung für Heizleitung DN 32 (1 1/4)**
Ummantelung aus profiliertem Blech, wie vor
beschrieben,
für Stahlrohr DN 32 (1 1/4) mit 40mm
Mineralwolledämmung
Menge: 15,000 m
Zuordnung: 422

**01.06.0050 Stahlblechummantelung für Heizleitung DN 40 (1 1/2)**
Ummantelung aus profiliertem Blech, wie vor
beschrieben,
für Stahlrohr DN 40 (1 1/2) mit 50mm
Mineralwolledämmung
Menge: 15,000 m
Zuordnung: 422

**01.06.0060 Stahlblechummantelung für Heizleitung DN 50 (2)**
Ummantelung aus profiliertem Blech, wie vor
beschrieben,
für Stahlrohr DN 50 (2) mit 60mm Mineralwolledämmung
Menge: 20,000 m
Zuordnung: 422

**01.06.0070 Stahlblechummantelung für Heizleitung DN 65 (2 1/2)**
Ummantelung aus profiliertem Blech, wie vor
beschrieben,
für Stahlrohr DN 65 (2 1/2) mit 70mm
Mineralwolledämmung
Menge: 40,000 m
Zuordnung: 422

**01.06.0080 Stahlblechummantelung für Heizleitung DN 80 (3)**
Ummantelung aus profiliertem Blech, wie vor
beschrieben,
für Stahlrohr DN 80 (3) mit 80mm Mineralwolledämmung
Menge: 30,000 m
Zuordnung: 422

**01.06.0090 Stahlblechummantelung für Heizleitung DN 100 (4)**
Ummantelung aus profiliertem Blech, wie vor
beschrieben,
für Stahlrohr DN 100 (4) mit 100mm Mineralwolledämmung
Menge: 40,000 m
Zuordnung: 422

**01.06.0100 Passstück DN 15 (1/2) Zulage**
Passstück DN 15 (1/2), als Zulage zur
Stahlblech-Ummantelung
Menge: 30,000 Stck
Zuordnung: 422

**01.06.0110 Passstück DN 20 (3/4) Zulage**
Passstück DN 20 (3/4), als Zulage zur
Stahlblech-Ummantelung
Menge: 10,000 Stck
Zuordnung: 422

**01.06.0120 Passstück DN 25 (1) Zulage**
Passstück DN 25 (1), als Zulage zur
Stahlblech-Ummantelung
Menge: 10,000 Stck
Zuordnung: 422

**01.06.0130 Passstück DN 32 (1 1/4) Zulage**
Passstück DN 32 (1 1/4),
als Zulage zur Stahlblech-Ummantelung
Menge: 15,000 Stck
Zuordnung: 422

**01.06.0140 Passstück DN 40 (1 1/2) Zulage**
Passstück DN 40 (1 1/2),
als Zulage zur Stahlblech-Ummantelung
Menge: 10,000 Stck
Zuordnung: 422

**01.06.0150 Passstück DN 50 (2) Zulage**
Passstück DN 50 (2), als Zulage zur
Stahlblech-Ummantelung
Menge: 15,000 Stck
Zuordnung: 422

**01.06.0160 Passstück DN 65 (2 1/2) Zulage**
Passstück DN 65 (2 1/2),
als Zulage zur Stahlblech-Ummantelung
Menge: 20,000 Stck
Zuordnung: 422

**01.06.0170 Passstück DN 80 (3) Zulage**
Passstück DN 80 (3),
als Zulage zur Stahlblech-Ummantelung
Menge: 20,000 Stck
Zuordnung: 422

**01.06.0180 Passstück DN 100 (4) Zulage**
Passstück DN 100 (4), als Zulage zur
Stahlblech-Ummantelung
Menge: 20,000 Stck
Zuordnung: 422

**01.06.0190 Bogen DN 15 (1/2) Zulage**
Bogen bis 90°, DN 15 (1/2),
als Zulage zur Stahlblech-Ummantelung
Menge: 50,000 Stck
Zuordnung: 422

**01.06.0200 Bogen DN 20 (3/4) Zulage**
Bogen bis 90°, DN 20 (3/4),
als Zulage zur Stahlblech-Ummantelung
Menge: 10,000 Stck
Zuordnung: 422

**01.06.0210 Bogen DN 25 (1) Zulage**
Bogen bis 90°, DN 25 (1),
als Zulage zur Stahlblech-Ummantelung
Menge: 15,000 Stck
Zuordnung: 422

**01.06.0220 Bogen DN 32 (1 1/4) Zulage**
Bogen bis 90°, DN 32 (1 1/4),
als Zulage zur Stahlblech-Ummantelung
Menge: 10,000 Stck
Zuordnung: 422

**01.06.0230 Bogen DN 40 (1 1/2) Zulage**
Bogen bis 90°, DN 40 (1 1/2),
als Zulage zur Stahlblech-Ummantelung
Menge: 10,000 Stck
Zuordnung: 422

**01.06.0240 Bogen DN 50 (2) Zulage**
Bogen bis 90°, DN 50 (2),
als Zulage zur Stahlblech-Ummantelung
Menge: 10,000 Stck
Zuordnung: 422

**01.06.0250 Bogen DN 65 (2 1/2) Zulage**
Bogen bis 90°, DN 65 (2 1/2),
als Zulage zur Stahlblech-Ummantelung
Menge: 15,000 Stck
Zuordnung: 422

**01.06.0260 Bogen DN 80 (3) Zulage**
Bogen bis 90°, DN 80 (3),
als Zulage zur Stahlblech-Ummantelung
Menge: 10,000 Stck
Zuordnung: 422

**01.06.0270 Bogen DN 100 (4) Zulage**
Bogen bis 90°, DN 100 (4),
als Zulage zur Stahlblech-Ummantelung
Menge: 14,000 Stck
Zuordnung: 422

**01.06.0280 Stutzen DN 15 (1/2) Zulage**
Stutzen bis 90°, DN 15 (1/2),
als Zulage zur Stahlblech Ummantelung
Menge: 10,000 Stck
Zuordnung: 422

**01.06.0290 Stutzen DN 20 (3/4) Zulage**
Stutzen bis 90°, DN 20 (3/4),
als Zulage zur Stahlblech Ummantelung
Menge: 10,000 Stck
Zuordnung: 422

**01.06.0300 Stutzen DN 25 (1) Zulage**
Stutzen bis 90°, DN 25 (1),
als Zulage zur Stahlblech Ummantelung
Menge: 14,000 Stck
Zuordnung: 422

**01.06.0310 Stutzen DN 32 (1 1/4) Zulage**
Stutzen bis 90°, DN 32 (1 1/4),
als Zulage zur Stahlblech Ummantelung
Menge: 10,000 Stck
Zuordnung: 422

**01.06.0320 Stutzen DN 40 (1 1/2) Zulage**
Stutzen bis 90°, DN 40 (1 1/2),
als Zulage zur Stahlblech Ummantelung
Menge: 10,000 Stck
Zuordnung: 422

**01.06.0330 Stutzen DN 50 (2) Zulage**
Stutzen bis 90°, DN 50 (2),
als Zulage zur Stahlblech Ummantelung
Menge: 15,000 Stck
Zuordnung: 422

**01.06.0340 Stutzen DN 65 (2 1/2) Zulage**
Stutzen bis 90°, DN 65 (2 1/2),
als Zulage zur Stahlblech Ummantelung
Menge: 30,000 Stck
Zuordnung: 422

**01.06.0350 Stutzen DN 80 (3) Zulage**
Stutzen bis 90°, DN 80 (3),
als Zulage zur Stahlblech Ummantelung
Menge: 20,000 Stck
Zuordnung: 422

**01.06.0360 Stutzen DN 100 (4) Zulage**
Stutzen bis 90°, DN 100 (4),
als Zulage zur Stahlblech-Ummantelung
Menge: 20,000 Stck
Zuordnung: 422

**01.06.0370 Konus DN 15 (1/2) Zulage**
Konus DN 15 (1/2), als Zulage zur
Stahlblech-Ummantelung
Menge: 8,000 Stck
Zuordnung: 422

**01.06.0380 Konus DN 20 (3/4) Zulage**
Konus DN 20 (3/4), als Zulage zur
Stahlblech-Ummantelung
Menge: 10,000 Stck
Zuordnung: 422

**01.06.0390 Konus DN 25 (1) Zulage**
Konus DN 25 (1), als Zulage zur Stahlblech-Ummantelung
Menge: 10,000 Stck
Zuordnung: 422

**01.06.0400 Konus DN 32 (1 1/4) Zulage**
Konus DN 32 (1 1/4), als Zulage zur
Stahlblech-Ummantelung
Menge: 8,000 Stck
Zuordnung: 422

**01.06.0410 Konus DN 40 (1 1/2) Zulage**
Konus DN 40 (1 1/2), als Zulage zur
Stahlblech-Ummantelung
Menge: 8,000 Stck
Zuordnung: 422

**01.06.0420 Konus DN 50 (2) Zulage**
Konus DN 50 (2), als Zulage zur Stahlblech-Ummantelung
Menge: 10,000 Stck
Zuordnung: 422

**01.06.0430 Konus DN 65 (2 1/2) Zulage**
Konus DN 65 (2 1/2), als Zulage zur
Stahlblech-Ummantelung
Menge: 14,000 Stck
Zuordnung: 422

**01.06.0440 Konus DN 80 (3) Zulage**
Konus DN 80 (3), als Zulage zur Stahlblech-Ummantelung
Menge: 14,000 Stck
Zuordnung: 422

**01.06.0450 Konus DN 100 (4) Zulage**
Konus DN 100 (4), als Zulage zur Stahlblech-Ummantelung
Menge: 10,000 Stck
Zuordnung: 422

**01.06.0460 Ausschnitt DN 15 (1/2) Zulage**
Ausschnitt DN 15 (1/2), als Zulage zur
Stahlblech-Ummantelung
Menge: 10,000 Stck
Zuordnung: 422

**01.06.0470 Ausschnitt DN 20 (3/4) Zulage**
Ausschnitt DN 20 (3/4), als Zulage zur
Stahlblech-Ummantelung
Menge: 10,000 Stck
Zuordnung: 422

**01.06.0480 Ausschnitt DN 25 (1) Zulage**
Ausschnitt DN 25 (1), als Zulage zur
Stahlblech-Ummantelung
Menge: 8,000 Stck
Zuordnung: 422

**01.06.0490 Ausschnitt DN 32 (1 1/4) Zulage**
Ausschnitt DN 32 (1 1/4),
als Zulage zur Stahlblech-Ummantelung
Menge: 12,000 Stck
Zuordnung: 422

**01.06.0500 Ausschnitt DN 40 (1 1/2) Zulage**
Ausschnitt DN 40 (1 1/2),
als Zulage zur Stahlblech-Ummantelung
Menge: 10,000 Stck
Zuordnung: 422

**01.06.0510 Ausschnitt DN 50 (2) Zulage**
Ausschnitt DN 50 (2), als Zulage zur
Stahlblech-Ummantelung
Menge: 10,000 Stck
Zuordnung: 422

**01.06.0520 Ausschnitt DN 65 (2 1/2) Zulage**
Ausschnitt DN 65 (2 1/2),
als Zulage zur Stahlblech-Ummantelung
Menge: 12,000 Stck
Zuordnung: 422

**01.06.0530 Ausschnitt DN 80 (3) Zulage**
Ausschnitt DN 80 (3),
als Zulage zur Stahlblech-Ummantelung
Menge: 18,000 Stck
Zuordnung: 422

**01.06.0540 Ausschnitt DN 100 (4) Zulage**
Ausschnitt DN 100 (4), als Zulage zur
Stahlblech-Ummantelung
Menge: 12,000 Stck
Zuordnung: 422

**01.06.0550 Halterung DN 15 (1/2) Zulage**
Halterung DN 15 (1/2), als Zulage zur
Stahlblech-Ummantelung
Menge: 80,000 Stck
Zuordnung: 422

**01.06.0560 Halterung DN 20 (3/4) Zulage**
Halterung DN 20 (3/4), als Zulage zur
Stahlblech-Ummantelung
Menge: 20,000 Stck
Zuordnung: 422

**01.06.0570 Halterung DN 25 (1) Zulage**
Halterung DN 25 (1), als Zulage zur
Stahlblech-Ummantelung
Menge: 20,000 Stck
Zuordnung: 422

**01.06.0580 Halterung DN 32 (1 1/4) Zulage**
Halterung DN 32 (1 1/4),
als Zulage zur Stahlblech-Ummantelung
Menge: 20,000 Stck
Zuordnung: 422

**01.06.0590 Halterung DN 40 (1 1/2) Zulage**
Halterung DN 40 (1 1/2),
als Zulage zur Stahlblech-Ummantelung
Menge: 20,000 Stck
Zuordnung: 422

**01.06.0600 Halterung DN 50 (2) Zulage**
Halterung DN 50 (2), als Zulage zur
Stahlblech-Ummantelung
Menge: 20,000 Stck
Zuordnung: 422

**01.06.0610 Halterung DN 65 (2 1/2) Zulage**
Halterung DN 65 (2 1/2),
als Zulage zur Stahlblech-Ummantelung
Menge: 40,000 Stck
Zuordnung: 422

**01.06.0620 Halterung DN 80 (3) Zulage**
Halterung DN 80 (3),
als Zulage zur Stahlblech-Ummantelung
Menge: 30,000 Stck
Zuordnung: 422

**01.06.0630 Halterung DN 100 (4) Zulage**
Halterung DN 100 (4), als Zulage zur
Stahlblech-Ummantelung
Menge: 40,000 Stck
Zuordnung: 422

**01.06.0640 Rosette DN 15 (1/2) Zulage**
Rosette DN 15 (1/2), als Zulage zur
Stahlblech-Ummantelung
Menge: 20,000 Stck
Zuordnung: 422

**01.06.0650 Rosette DN 20 (3/4) Zulage**
Rosette DN 20 (3/4), als Zulage zur
Stahlblech-Ummantelung
Menge: 10,000 Stck
Zuordnung: 422

**01.06.0660 Rosette DN 25 (1) Zulage**
Rosette DN 25 (1), als Zulage zur
Stahlblech-Ummantelung
Menge: 10,000 Stck
Zuordnung: 422

**01.06.0670 Rosette DN 32 (1 1/4) Zulage**
Rosette DN 32 (1 1/4),
als Zulage zur Stahlblech-Ummantelung
Menge: 10,000 Stck
Zuordnung: 422

**01.06.0680 Rosette DN 40 (1 1/2) Zulage**
Rosette DN 40 (1 1/2),
als Zulage zur Stahlblech-Ummantelung
Menge: 10,000 Stck
Zuordnung: 422

**01.06.0690 Rosette DN 50 (2) Zulage**
Rosette DN 50 (2), als Zulage zur
Stahlblech-Ummantelung
Menge: 20,000 Stck
Zuordnung: 422

**01.06.0700 Rosette DN 65 (2 1/2) Zulage**
Rosette DN 65 (2 1/2),
als Zulage zur Stahlblech-Ummantelung
Menge: 30,000 Stck
Zuordnung: 422

**01.06.0710 Rosette DN 80 (3) Zulage**
Rosette DN 80 (3),
als Zulage zur Stahlblech-Ummantelung
Menge: 30,000 Stck
Zuordnung: 422

**01.06.0720 Rosette DN 100 (4) Zulage**
Rosette DN 100 (4), als Zulage zur
Stahlblech-Ummantelung
Menge: 30,000 Stck
Zuordnung: 422

**01.06.0730 Endstück/-stelle DN 15 (1/2) Zulage**
Endstück/-stelle DN 15 (1/2), als Zulage zur
Stahlblech-Ummantelung
Menge: 30,000 Stck
Zuordnung: 422

**01.06.0740 Endstück/-stelle DN 20 (3/4) Zulage**
Endstück/-stelle DN 20 (3/4), als Zulage zur
Stahlblech-Ummantelung
Menge: 10,000 Stck
Zuordnung: 422

**01.06.0750 Endstück/-stelle DN 25 (1) Zulage**
Endstück/-stelle DN 25 (1), als Zulage zur
Stahlblech-Ummantelung
Menge: 15,000 Stck
Zuordnung: 422

**01.06.0760 Endstück/-stelleDN 32 (1 1/4) Zulage**
Endstück/-stelle DN 32 (1 1/4),
als Zulage zur Stahlblech-Ummantelung
Menge: 15,000 Stck
Zuordnung: 422

**01.06.0770 Endstück/-stelle DN 40 (1 1/2) Zulage**
Endstück/-stelle DN 40 (1 1/2),
als Zulage zur Stahlblech-Ummantelung
Menge: 15,000 Stck
Zuordnung: 422

**01.06.0780 Endstück/-stelle DN 50 (2) Zulage**
Endstück/-stelle DN 50 (2), als Zulage zur
Stahlblech-Ummantelung
Menge: 20,000 Stck
Zuordnung: 422

**01.06.0790 Endstück/-stelle DN 65 (2 1/2) Zulage**
Endstück/-stelle DN 65 (2 1/2),
als Zulage zur Stahlblech-Ummantelung
Menge: 25,000 Stck
Zuordnung: 422

**01.06.0800 Endstück/-stelle DN 80 (3) Zulage**
Endstück/-stelle DN 80 (3),
als Zulage zur Stahlblech-Ummantelung
Menge: 20,000 Stck
Zuordnung: 422

**01.06.0810 Endstück/-stelle DN 100 (4) Zulage**
Endstück/-stelle DN 100 (4), als Zulage zur
Stahlblech-Ummantelung
Menge: 25,000 Stck
Zuordnung: 422

**01.06.0820 Ausschnitt/Bohrungen als Zulage zur Stahlblech-Ummantelung**
Ausschnitt/Bohrungen für Thermometer, Manometer,
Fühler, Geber, usw. in vorgenannte Dämmung und
Stahlblechmantel.
Menge: 30,000 Stck
Zuordnung: 422

*Hinweis*
Ummantel an Heizleitungen aus Edelstahlrohr mit
Mineralwolleisolierung alukaschiert, Stahlblechmantel

**01.06.0830 Stahlblechummantelung für Edelstahlleitung 15x1,0**
Ummantelung aus profiliertem Blech, wie vor
beschrieben,
für Edelstahlleitung 15x1,0 mit 20mm
Mineralwolledämmung
Menge: 30,000 m
Zuordnung: 422

**01.06.0840 Stahlblechummantelung für Edelstahlleitung 18x1,0**
Ummantelung aus profiliertem Blech, wie vor
beschrieben,
für Edelstahlleitung 18x1,0 mit 20mm
Mineralwolledämmung
Menge: 15,000 m
Zuordnung: 422

**01.06.0850 Stahlblechummantelung für Edelstahlleitung 22x1,2**
Ummantelung aus profiliertem Blech, wie vor
beschrieben,
für Edelstahlleitung 22x1,2 mit 20mm
Mineralwolledämmung
Menge: 8,000 m
Zuordnung: 422

**01.06.0860 Stahlblechummantelung für Edelstahlleitung 35x1,5**
Ummantelung aus profiliertem Blech, wie vor
beschrieben,
für Edelstahlleitung 35x1,5 mit 30mm
Mineralwolledämmung
Menge: 60,000 m
Zuordnung: 422

**01.06.0870 Stahlblechummantelung für Edelstahlleitung 54x1,5**
Ummantelung aus profiliertem Blech, wie vor
beschrieben,
für Edelstahlleitung 54x1,5 mit 50mm
Mineralwolledämmung
Menge: 35,000 m
Zuordnung: 422

**01.06.0880 Passstück 15x1,0 Zulage**
Passstück 15x1,0, als Zulage zur Stahlblech-Ummantelung
Menge: 15,000 Stck
Zuordnung: 422

**01.06.0890 Passstück 18x1,0 Zulage**
Passstück 18x1,0, als Zulage zur Stahlblech-Ummantelung
Menge: 10,000 Stck
Zuordnung: 422

**01.06.0900 Passstück 22x1,2 Zulage**
Passstück 22x1,2, als Zulage zur Stahlblech-Ummantelung
Menge: 8,000 Stck
Zuordnung: 422

**01.06.0910 Passstück 35x1,5 Zulage**
Passstück 35x1,5, als Zulage zur Stahlblech-Ummantelung
Menge: 20,000 Stck
Zuordnung: 422

**01.06.0920 Passstück 54x1,5 Zulage**
Passstück 54x1,5, als Zulage zur Stahlblech-Ummantelung
Menge: 15,000 Stck
Zuordnung: 422

**01.06.0930 Bogen 15x1,0 Zulage**
Bogen bis 90°, 15x1,0, als Zulage zur
Stahlblech-Ummantelung
Menge: 20,000 Stck
Zuordnung: 422

**01.06.0940 Bogen 18x1,0 Zulage**
Bogen bis 90°, 18x1,0, als Zulage zur
Stahlblech-Ummantelung
Menge: 10,000 Stck
Zuordnung: 422

**01.06.0950 Bogen 22x1,2 Zulage**
Bogen bis 90°, 22x1,2, als Zulage zur
Stahlblech-Ummantelung
Menge: 10,000 Stck
Zuordnung: 422

**01.06.0960 Bogen 35x1,5 Zulage**
Bogen bis 90°, 35x1,5, als Zulage zur
Stahlblech-Ummantelung
Menge: 30,000 Stck
Zuordnung: 422

**01.06.0970 Bogen 54x1,5 Zulage**
Bogen bis 90°, 54x1,5, als Zulage zur
Stahlblech-Ummantelung
Menge: 14,000 Stck
Zuordnung: 422

**01.06.0980 Stutzen 15x1,0 Zulage**
Stutzen bis 90°, 15x1,0, als Zulage zur
Stahlblech-Ummantelung
Menge: 14,000 Stck
Zuordnung: 422

**01.06.0990 Stutzen 18x1,0 Zulage**
Stutzen bis 90°, 18x1,0, als Zulage zur
Stahlblech-Ummantelung
Menge: 10,000 Stck
Zuordnung: 422

**01.06.1000 Stutzen 22x1,2 Zulage**
Stutzen bis 90°, 22x1,2, als Zulage zur
Stahlblech-Ummantelung
Menge: 10,000 Stck
Zuordnung: 422

**01.06.1010 Stutzen 35x1,5 Zulage**
Stutzen bis 90°, 35x1,5, als Zulage zur
Stahlblech-Ummantelung
Menge: 20,000 Stck
Zuordnung: 422

**01.06.1020 Stutzen 54x1,5 Zulage**
Stutzen bis 90°, 54x1,5, als Zulage zur
Stahlblech-Ummantelung
Menge: 15,000 Stck
Zuordnung: 422

**01.06.1030 Konus 15x1,0 Zulage**
Konus 15x1,0, als Zulage zur Stahlblech-Ummantelung
Menge: 10,000 Stck
Zuordnung: 422

**01.06.1040 Konus 18x1,0 Zulage**
Konus 18x1,0, als Zulage zur Stahlblech-Ummantelung
Menge: 8,000 Stck
Zuordnung: 422

**01.06.1050 Konus 22x1,2 Zulage**
Konus 22x1,2, als Zulage zur Stahlblech-Ummantelung
Menge: 8,000 Stck
Zuordnung: 422

**01.06.1060 Konus 35x1,5 Zulage**
Konus 35x1,5, als Zulage zur Stahlblech-Ummantelung
Menge: 20,000 Stck
Zuordnung: 422

**01.06.1070 Konus 54x1,5 Zulage**
Konus 54x1,5, als Zulage zur Stahlblech-Ummantelung
Menge: 20,000 Stck
Zuordnung: 422

**01.06.1080 Ausschnitt 15x1,0 Zulage**
Ausschnitt 15x1,0, als Zulage zur
Stahlblech-Ummantelung
Menge: 10,000 Stck
Zuordnung: 422

**01.06.1090 Ausschnitt 18x1,0 Zulage**
Ausschnitt 18x1,0, als Zulage zur
Stahlblech-Ummantelung
Menge: 10,000 Stck
Zuordnung: 422

**01.06.1100 Ausschnitt 22x1,2 Zulage**
Ausschnitt 22x1,2, als Zulage zur
Stahlblech-Ummantelung
Menge: 8,000 Stck
Zuordnung: 422

**01.06.1110 Ausschnitt 35x1,5 Zulage**
Ausschnitt 35x1,5, als Zulage zur
Stahlblech-Ummantelung
Menge: 20,000 Stck
Zuordnung: 422

**01.06.1120 Ausschnitt 54x1,5 Zulage**
Ausschnitt 54x1,5, als Zulage zur
Stahlblech-Ummantelung
Menge: 20,000 Stck
Zuordnung: 422

**01.06.1130 Halterung 15x1,0 Zulage**
Halterung 15x1,0, als Zulage zur Stahlblech-Ummantelung
Menge: 30,000 Stck
Zuordnung: 422

**01.06.1140 Halterung 18x1,0 Zulage**
Halterung 18x1,0, als Zulage zur Stahlblech-Ummantelung
Menge: 20,000 Stck
Zuordnung: 422

**01.06.1150 Halterung 22x1,2 Zulage**
Halterung 22x1,2, als Zulage zur Stahlblech-Ummantelung
Menge: 10,000 Stck
Zuordnung: 422

**01.06.1160 Halterung 35x1,5 Zulage**
Halterung 35x1,5, als Zulage zur Stahlblech-Ummantelung
Menge: 60,000 Stck
Zuordnung: 422

**01.06.1170 Halterung 54x1,5 Zulage**
Halterung 54x1,5, als Zulage zur Stahlblech-Ummantelung
Menge: 30,000 Stck
Zuordnung: 422

**01.06.1180 Rosette 15x1,0 Zulage**
Rosette 15x1,0, als Zulage zur Stahlblech-Ummantelung
Menge: 10,000 Stck
Zuordnung: 422

**01.06.1190 Rosette 18x1,0 Zulage**
Rosette 18x1,0 als Zulage zur Stahlblech-Ummantelung
Menge: 8,000 Stck
Zuordnung: 422

**01.06.1200 Rosette 22x1,2 Zulage**
Rosette 22x1,2 als Zulage zur Stahlblech-Ummantelung
Menge: 10,000 Stck
Zuordnung: 422

**01.06.1210 Rosette 35x1,5 Zulage**
Rosette 35x1,5 als Zulage zur Stahlblech-Ummantelung
Menge: 30,000 Stck
Zuordnung: 422

**01.06.1220 Rosette 54x1,5 Zulage**
Rosette 54x1,5 als Zulage zur Stahlblech-Ummantelung
Menge: 20,000 Stck
Zuordnung: 422

#### Abschnitt 01.07 Ummantelung Heizung Kautschuk Stahlblech

*Hinweis*
Ummantelung aus profiliertem Blech, Stahl,
feuerverzinkt, beidseitige Zinkauflage 275 g/m², mit
Schutzversiegelung für sichtbar verlegte Leitungen, zum
Schutz vor Beschädigungen bei mechanischer
Beanspruchung, Oberfläche glatt, Überlappungen und
Sicke/Gegensicke sind mit Blechtreib- schrauben oder
Dicht-Blindnieten aus nichtrostendem Stahl zu
verbinden. Für Bögen, Abzweigungen, usw. sind passende
Formteile aus dem gleichen Material zu verwenden.
Hilfsmaterial ist in die Meter mit einzurechnen.

Das Ummantelungssystem ist so zu gestalten und zu
verlegen das die Verbindungsschrauben/-nieten der
Überlappungen wei- testgehend nur im oberen bzw.
hinteren Bereich verlaufen und nicht einsehbar sind.

**01.07.0010 Stahlblechummantelung für Heizleitung DN 150 (6)**
Ummantelung aus profiliertem Blech, wie vor
beschrieben,
für Stahlrohr DN 150 (6) mit 32mm Kautschukdämmung
Menge: 10,000 m

**01.07.0020 Stahlblechummantelung für Heizleitung DN 200 (8)**
Ummantelung aus profiliertem Blech, wie vor
beschrieben,
für Stahlrohr DN 200 (8) mit 32mm Kautschukdämmung
Menge: 50,000 m

**01.07.0030 Passstück DN 150 (6), 32mm, Zulage**
Passstück DN 150 (6), Isolierstärke 32 mm, als Zulage
zur Stahlblechummantelung
Menge: 10,000 Stck

**01.07.0040 Passstück DN 200 (8), 32mm, Zulage**
Passstück DN 200 (8), Isolierstärke 25 mm, als Zulage
zur Stahlblechummantelung
Menge: 25,000 Stck

**01.07.0050 Bogen DN 150 (6), 32mm, Zulage**
Bogen DN 150 (6), Isolierstärke 32 mm, als Zulage zur
Stahlblechummantelung
Menge: 4,000 Stck

**01.07.0060 Bogen DN 200 (8), 32mm, Zulage**
Bogen DN 200 (8), Isolierstärke 32 mm, als Zulage zur
Stahlblechummantelung
Menge: 8,000 Stck

**01.07.0070 Stutzen DN 150 (6), 32mm, Zulage**
Stutzen DN 150 (6), Isolierstärke 32 mm, als Zulage zur
Stahlblechummantelung
Menge: 6,000 Stck

**01.07.0080 Stutzen DN 200 (8), 32mm, Zulage**
Stutzen DN 200 (8), Isolierstärke 32 mm, als Zulage zur
Stahlblechummantelung
Menge: 6,000 Stck

**01.07.0090 Konus DN 150 (6), 32mm, Zulage**
Konus DN 150 (6), Isolierstärke 32 mm, als Zulage zur
Stahlblechummantelung
Menge: 4,000 Stck

**01.07.0100 Konus DN 200 (8), 32mm, Zulage**
Konus DN 200 (8), Isolierstärke 32 mm, als Zulage zur
Stahlblechummantelung
Menge: 4,000 Stck

**01.07.0110 Ausschnitt DN 150 (6), 32mm, Zulage**
Ausschnitt DN 150 (6), Isolierstärke 32mm, als Zulage
zur Stahlblechummantelung
Menge: 10,000 Stck

**01.07.0120 Ausschnitt DN 200 (8), 32mm, Zulage**
Ausschnitt DN 200 (8), Isolierstärke 32mm, als Zulage
zur Stahlblechummantelung
Menge: 30,000 Stck

**01.07.0130 Halterungen DN 150 (6), 32mm, Zulage**
Halterungen  DN 150 (6), Isolierstärke 32 mm, als
Zulage zur Stahlblechummantelung
Menge: 15,000 Stck

**01.07.0140 Halterungen DN 200 (8), 32mm, Zulage**
Halterungen  DN 200 (8), Isolierstärke 32 mm, als
Zulage zur Stahlblechummantelung
Menge: 50,000 Stck

**01.07.0150 Rosette DN150 (6), 32mm, Zulage**
Rosette DN 150 (8), Isolierstärke 32 mm, als Zulage zur
Stahlblechummantelung
Menge: 20,000 Stck

**01.07.0160 Rosette DN200 (8), 32mm, Zulage**
Rosette DN 200 (8), Isolierstärke 32 mm, als Zulage zur
Stahlblechummantelung
Menge: 40,000 Stck

**01.07.0170 Ausschnitt/Bohrungen als Zulage zur Stahlblech-Ummantelung**
Ausschnitt/Bohrungen für Thermometer, Manometer,
Fühler, Geber, usw. in vorgenannte Dämmung und
Stahlblechmantel.
Menge: 25,000 Stck

#### Abschnitt 01.08 Armaturen-Dämmkappen Heizung / Sanitär

*Hinweis*
Dämmschale für Armaturen, Mineralwolleschalen aus
draht- netzgebundener Mineralwolle, Baustoffklasse A2,
Wärmeleitfäh- igkeit 0,035W/mK, Schmelzpunkt >1.000°C.
mit Ummantelung aus profiliertem Blech aus
feuerverzinktem Stahl mit zweiseiti- ger Zinkauflage
275g/m² mit Schutzlackversiegelung, zum Schutz vor
Beschädigungen bei mechanischer Beanspruchung,
Oberfläche glatt, Überlappungen mit Spannbänder/-ringe
aus korrosionsfreiem Material, abnehm- und
wiederverschliessbar.
Hilfsmaterial ist mit einzurechnen!

*Hinweis*
Heizung

**01.08.0010 Dämmschale für Flansch-Pumpe DN25 Stahlblechmantel**
Dämmschale für Flansch-Pumpe DN25 wie vor beschrieben,
mit Ummantelung aus profiliertem Blech
Menge: 2,000 Stck
Zuordnung: 422

**01.08.0020 Dämmschale für Flansch-Pumpe DN32 Stahlblechmantel**
Dämmschale für Flansch-Pumpe DN32 wie vor beschrieben,
mit Ummantelung aus profiliertem Blech
Menge: 1,000 Stck
Zuordnung: 422

**01.08.0030 Dämmschale für Flansch-Pumpe DN40 Stahlblechmantel**
Dämmschale für Flansch-Pumpe DN40 wie vor beschrieben,
mit Ummantelung aus profiliertem Blech
Menge: 2,000 Stck
Zuordnung: 422

**01.08.0040 Dämmschale für Flansch-Pumpe DN50 Stahlblechmantel**
Dämmschale für Flansch-Pumpe DN50 wie vor beschrieben,
mit Ummantelung aus profiliertem Blech
Menge: 1,000 Stck
Zuordnung: 422

**01.08.0050 Dämmschale für Flansch-Pumpe DN65 Stahlblechmantel**
Dämmschale für Flansch-Pumpe DN65 wie vor beschrieben,
mit Ummantelung aus profiliertem Blech
Menge: 2,000 Stck
Zuordnung: 422

**01.08.0060 Dämmschale für Einklemm-Rückschlagventil DN 25 Stahlblechmantel**
Dämmschale für Einklemm-Rückschlagventil DN 25,
wie vor beschrieben, mit Ummantelung aus profiliertem
Blech
Menge: 2,000 Stck
Zuordnung: 422

**01.08.0070 Dämmschale für Einklemm-Rückschlagventil DN 32 Stahlblechmantel**
Dämmschale für Einklemm-Rückschlagventil DN 32,
wie vor beschrieben, mit Ummantelung aus profiliertem
Blech
Menge: 1,000 Stck
Zuordnung: 422

**01.08.0080 Dämmschale für Einklemm-Rückschlagventil DN 40 Stahlblechmantel**
Dämmschale für Einklemm-Rückschlagventil DN 40,
wie vor beschrieben, mit Ummantelung aus profiliertem
Blech
Menge: 2,000 Stck
Zuordnung: 422

**01.08.0090 Dämmschale für Einklemm-Rückschlagventil DN 50 Stahlblechmantel**
Dämmschale für Einklemm-Rückschlagventil DN 50,
wie vor beschrieben, mit Ummantelung aus profiliertem
Blech
Menge: 1,000 Stck
Zuordnung: 422

**01.08.0100 Dämmschale für Einklemm-Rückschlagventil DN 65 Stahlblechmantel**
Dämmschale für Einklemm-Rückschlagventil DN 65,
wie vor beschrieben, mit Ummantelung aus profiliertem
Blech
Menge: 2,000 Stck
Zuordnung: 422

**01.08.0110 Dämmschale für Flanschen-Rückschlagklappe DN 100 Stahlblechmantel**
Dämmschale für Flanschen-Rückschlagklappe DN 100,
wie vor beschrieben, mit Ummantelung aus profiliertem
Blech
Menge: 1,000 Stck
Zuordnung: 422

**01.08.0120 Dämmschale für Flanschen-Drei-Wege-Mischventil DN 25 Stahlblechmantel**
Dämmschale für Flanschen-Drei-Wege-Mischventil DN 25,
wie vor beschrieben, mit Ummantelung aus profiliertem
Blech
Menge: 2,000 Stck
Zuordnung: 422

**01.08.0130 Dämmschale für Flanschen-Drei-Wege-Mischventil DN 40 Stahlblechmantel**
Dämmschale für Flanschen-Drei-Wege-Mischventil DN 40,
wie vor beschrieben, mit Ummantelung aus profiliertem
Blech
Menge: 2,000 Stck
Zuordnung: 422

**01.08.0140 Dämmschale für Flanschen-Drei-Wege-Mischventil DN 65 Stahlblechmantel**
Dämmschale für Flanschen-Drei-Wege-Mischventil DN 65,
wie vor beschrieben, mit Ummantelung aus profiliertem
Blech
Menge: 1,000 Stck
Zuordnung: 422

**01.08.0150 Dämmschale für Flanschen-Strangregulier-/Absperrventil DN 20 Stahlblechmantel**
Dämmschale für Flanschen-Strangregulier-/Absperrventil
DN20, wie vor beschrieben, mit Ummantelung aus
profiliertem Blech
Menge: 8,000 Stck
Zuordnung: 422

**01.08.0160 Dämmschale für Flanschen-Strangregulier-/Absperrventil DN 25 Stahlblechmantel**
Dämmschale für Flanschen-Strangregulier-/Absperrventil
DN25, wie vor beschrieben, mit Ummantelung aus
profiliertem Blech
Menge: 5,000 Stck
Zuordnung: 422

**01.08.0170 Dämmschale für Flanschen-Strangregulier-/Absperrventil DN 32 Stahlblechmantel**
Dämmschale für Flanschen-Strangregulier-/Absperrventil
DN32, wie vor beschrieben, mit Ummantelung aus
profiliertem Blech
Menge: 7,000 Stck
Zuordnung: 422

**01.08.0180 Dämmschale für Flanschen-Strangregulier-/Absperrventil DN 50 Stahlblechmantel**
Dämmschale für Flanschen-Strangregulier-/Absperrventil
DN50, wie vor beschrieben, mit Ummantelung aus
profiliertem Blech
Menge: 8,000 Stck
Zuordnung: 422

**01.08.0190 Dämmschale für Flanschen-Strangregulier-/Absperrventil DN 65 Stahlblechmantel**
Dämmschale für Flanschen-Strangregulier-/Absperrventil
DN65, wie vor beschrieben, mit Ummantelung aus
profiliertem Blech
Menge: 12,000 Stck
Zuordnung: 422

**01.08.0200 Dämmschale für Flanschen-Strangregulier-/Absperrventil DN 80 Stahlblechmantel**
Dämmschale für Flanschen-Strangregulier-/Absperrventil
DN80, wie vor beschrieben, mit Ummantelung aus
profiliertem Blech
Menge: 8,000 Stck
Zuordnung: 422

**01.08.0210 Dämmschale für Flanschen-Strangregulier-/Absperrventil DN 100 Stahlblechmantel**
Dämmschale für Flanschen-Strangregulier-/Absperrventil
DN100, wie vor beschrieben, mit Ummantelung aus
profiliertem Blech
Menge: 14,000 Stck
Zuordnung: 422

**01.08.0220 Dämmschale für Schlammabscheider DN65 Stahlblechmantel**
Dämmschale für Schlammabscheider DN65, wie vor
beschrieben, mit Ummantelung aus profiliertem Blech
Menge: 1,000 Stck
Zuordnung: 422

**01.08.0230 Dämmschale für Schlammabscheider DN100 Stahlblechmantel**
Dämmschale für Schlammabscheider DN100, wie vor
beschrieben, mit Ummantelung aus profiliertem Blech
Menge: 1,000 Stck
Zuordnung: 422

*Hinweis*
Sanitär

**01.08.0240 Dämmschale für Schrägsitzventill DN 15 Stahlblechmantel**
Dämmschale für Schrägsitzventil DN 15,
wie vor beschrieben, mit Ummantelung aus profiliertem
Blech
Menge: 2,000 Stck
Zuordnung: 412

**01.08.0250 Dämmschale für Schrägsitzventill DN 25 Stahlblechmantel**
Dämmschale für Schrägsitzventil DN 25,
wie vor beschrieben, mit Ummantelung aus profiliertem
Blech
Menge: 2,000 Stck
Zuordnung: 412

**01.08.0260 Dämmschale für Schrägsitzventill DN 32 Stahlblechmantel**
Dämmschale für Schrägsitzventil DN 32,
wie vor beschrieben, mit Ummantelung aus profiliertem
Blech
Menge: 3,000 Stck
Zuordnung: 412

**01.08.0270 Dämmschale für Schrägsitzventill DN 40 Stahlblechmantel**
Dämmschale für Schrägsitzventil DN 40,
wie vor beschrieben, mit Ummantelung aus profiliertem
Blech
Menge: 2,000 Stck
Zuordnung: 412

**01.08.0280 Dämmschale für Schrägsitzventill DN 50 Stahlblechmantel**
Dämmschale für Schrägsitzventil DN 50,
wie vor beschrieben, mit Ummantelung aus profiliertem
Blech
Menge: 3,000 Stck
Zuordnung: 412

**01.08.0290 Dämmschale für Strömungsteiler DN 32 Stahlblechmantel**
Dämmschale für Strömungsteiler DN 32,
wie vor beschrieben, mit Ummantelung aus profiliertem
Blech
Menge: 1,000 Stck
Zuordnung: 412

**01.08.0300 Dämmschale für Vollstromabsperrventil DN25 Stahlblechmantel**
Menge: 2,000 Stck
Zuordnung: 412

*Hinweis*
Dämmschale für Armaturen aus Kautschuk mit
geschlossenzel- liger Materialstruktur. Farbe schwarz,
Wärmeleitfähigkeit bei 0°C Mitteltemperatur (DIN 51613)
0,033 W/(mK), Wasserdampf-Diffu- sionswiderstand (EN
13469): >10.000; Baustoffklasse schwerent- flammbar
S2-D0, mit Ummantelung aus profiliertem Blech aus
feuerverzinktem Stahl mit zweiseitiger Zinkauflage 275
g/m² mit Schutzlackversiegelung zum Schutz vor
Beschädigungen bei mechanischer Beanspruchung,
Oberfläche glatt, Überlappungen mit Spannbänder/-ringe
aus korrosionsfreiem Material. Klebeband und
Hilfsmaterial sind mit einzu- rechnen!

**01.08.0310 Dämmschale für Einklemm-Rückschlagventil DN100 Stahlblechmantel**
Dämmschale für Einklemm-Rückschlagventil DN100, wie vor
beschrieben, mit Ummantelung aus profiliertem Blech
Menge: 1,000 Stck
Zuordnung: 422

**01.08.0320 Dämmschale für Flanschen-Strangregulier-/Absperrventil DN 150 Stahlblechmantel**
Dämmschale für Flanschen-Strangregulier-/Absperrventil
DN150, wie vor beschrieben, mit Ummantelung aus
profiliertem Blech
Menge: 4,000 Stck
Zuordnung: 422

**01.08.0330 Dämmschale für Flanschen-Strangregulier-/Absperrventil DN 200 Stahlblechmantel**
Dämmschale für Flanschen-Strangregulier-/Absperrventil
DN200, wie vor beschrieben, mit Ummantelung aus
profiliertem Blech
Menge: 2,000 Stck
Zuordnung: 422

**01.08.0340 Dämmschale Flansch-Pumpe DN 100 Stahlblechmantel**
Dämmschale Flansch-Pumpe DN 100, wie vor beschrieben,
mit Ummantelung aus profiliertem Blech
Menge: 1,000 Stck
Zuordnung: 422

**01.08.0350 Dämmschale Flanschen-Schmutzfänger DN200 Stahlblechmantel**
Dämmschale Flanschen-Schmutzfänger DN200
Stahlblechmantel wie vor beschrieben, mit Ummantelung
aus profiliertem Blech
Menge: 1,000 Stck
Zuordnung: 422

#### Abschnitt 01.09 Wärmedämmung Lüftung

*Hinweis*
Dämmung an Tropfwasserleitungen mit Isolierschlauch zum
Schutz gegen äußere mechanische Einflüsse,
Schwitzwasser, Korrosion und Körperschall. Schlauch aus
flexiblem Schaumstoff auf Basis synthetischen
Kautschuks mit geschlossenzelliger Ma- terialstruktur.
Wärmeleitfähigkeit bei 0°C Mitteltemperatur (DIN 51613)
0,033W/(mK), Wasserdampf-Diffusionswiderstand (EN
13469):>10.000; Baustoffklasse schwerentflammbar S2-D0
Die Fugen und Stöße sind dampfdicht abzukleben!
Fomstücke, Klebeband, Endstücke und Hilfsmaterial sind,
wenn nicht separat aufgeführt, in die Meter mit
einzurechnen.

**01.09.0010 Kautschukdämmung 28mm, 8,5mm (Edelstahl)**
Kautschukdämmung wie vor beschrieben, jedoch
für Edelstahlrohre: 28x1,2mm
Dämmdicke: 8,5mm
Menge: 130,000 m
Zuordnung: 412

*Hinweis*
Zulagen zur Kautschukdämmung an Edelstahlleitungen.

**01.09.0020 Passstück DN 25 (28x1,5), Zulage KS**
Passstück bis 90°, DN 25 (28x1,5),
als Zulage zur Kautschukdämmung
Menge: 30,000 Stck
Zuordnung: 412

**01.09.0030 Bogen DN 25 (28x1,5), Zulage KS**
Bogen bis 90°, DN 25 (28x1,5),
als Zulage zur Kautschukdämmung
Menge: 40,000 Stck
Zuordnung: 412

**01.09.0040 Stutzen DN 25 (28x1,5), Zulage KS**
Stutzen bis 90°, DN 25 (28x1,5),
als Zulage zur Kautschukdämmung
Menge: 5,000 Stck
Zuordnung: 412

**01.09.0050 Konus DN 25 (28x1,5), Zulage KS**
Konus bis 90°, DN 25 (28x1,5),
als Zulage zur Kautschukdämmung
Menge: 10,000 Stck
Zuordnung: 412

**01.09.0060 Rosette bzw. Endstück/-stelle DN 25 (28x1,5), Zulage KS**
Rosette bzw. Endstück/-stelle DN 25 (28x1,5),
als Zulage zur Kautschukdämmung
Menge: 25,000 Stck
Zuordnung: 412

**01.09.0070 Ausschnitt/Halterungen DN 25 (28x1,5), Zulage KS**
Ausschnitt/Halterungen DN 25 (28x1,5),
als Zulage zur Kautschukdämmung
Menge: 120,000 Stck
Zuordnung: 412

*Hinweis*
Wärmedämmung aus synthetischem Kautschuk, nach DIN 4140
an runden Luftleitungen und Formstücken aus
feuerverzink- tem Stahl, Baustoffklasse Baustoffklasse
S2-D0 schwer entflammbar, als Isolierschlauch oder
Matte, einlagig, vollflächig kleben, Wärmeleitfähigkeit
für betriebtechnische Anlagen, Nennwert VDI 2055.
Fomstücke, Klebeband, Endstücke und Hilfsmaterial sind,
wenn nicht separat aufgeführt, in die Meter mit
einzurechnen.
inkl. Ausschnitte für Befestigung und Kennzeichnen von
Revisionsöffnungen

**01.09.0080 Wärmedämmung Luftleitung Kautschuk, DN 315, D 20mm**
Wärmedämmung Kautschuk für Luftleitung DN 315, wie vor
beschrieben
Dämmschichtdicke 20 mm.
Menge: 120,000 m
Zuordnung: 431

*Hinweis*
Zulagen zur Kautschukdämmung
an verzinkten Stahlblech-Luftleitungen

**01.09.0090 Bogen DN 315, Zulage KS**
Bogen bis 90°, DN 315, als Zulage zur Kautschukdämmung
Menge: 70,000 Stck
Zuordnung: 431

**01.09.0100 Passstück DN 315, Zulage KS**
Passstück bis 90°, DN 315, als Zulage zur
Kautschukdämmung
Menge: 30,000 Stck
Zuordnung: 431

**01.09.0110 Konus DN 315, Zulage KS**
Konus DN 315, als Zulage zur Kautschukdämmung
Menge: 25,000 Stck
Zuordnung: 431

**01.09.0120 Rosette bzw. Endstück/-stelle DN 315, Zulage KS**
Rosette bzw. Endstück/-stelle DN 315,
als Zulage zur Kautschukdämmung
Menge: 25,000 Stck
Zuordnung: 431

**01.09.0130 Ausschnitt/Halterungen DN 315 Zulage KS**
Ausschnitt/Halterungen DN 315,
als Zulage zur Kautschukdämmung
Menge: 100,000 Stck
Zuordnung: 431

*Hinweis*
Wärmedämmung aus synthetischem Kautschuk, nach DIN 4140
an rechteckigen Luftleitungen und Formstücken aus verzinktem Stahl, Ausführung vierseitig, Baustoffklasse
S2-D0 schwer entflammbar, als Platte/Matte, einlagig,
vollflächig kleben, Wärmeleitfähigkeit für
betriebstechnische Anlagen, Nennwert VDI 2055.
inkl. Ausschnitte für Befestigung und Kennzeichnen von
Revi- sionsöffnungen

**01.09.0140 Wärmedämmung Luftleitung Kautschuk Umfang bis 2500 mm, D 20mm**
Wärmedämmung Kautschuk für Luftleitung, wie vor
beschrieben
Umfang der Dämmung über 1000 mm bis 2500 mm,
Dämmschichtdicke 20 mm.
Menge: 50,000 m²
Zuordnung: 431

**01.09.0150 Wärmedämmung Formstück Kautschuk Umfang bis 2500 mm, D 20mm**
Wärmedämmung Kautschuk für Formstück, wie vor
beschrieben
Umfang der Dämmung über 1000 mm bis 2500 mm,
Dämmschichtdicke 20 mm.
Menge: 25,000 m²
Zuordnung: 431

*Hinweis*
Wärmedämmung aus Mineralwolle, nach DIN 4140 an rechteckigen Luftleitungen und Formstücken aus
feuerverzinktem Stahl, Ausführung vierseitig,
alukaschiert, AS-Qualität, hydropho- biert,
Baustoffklasse A DIN 4102-1, als Matte, einlagig, auf
verzinktem Drahtgeflecht mit verzinktem Draht
versteppt, befestigen mit Stiften einschl.
Halteplättchen im Widerstandsschließverfahren, vernähen
der Längs- und Rundnähte mit Draht aus dem Werkstoff
des Drahtgeflechtes, Wärmeleitfähigkeit für betriebstechnische Anlagen, Nennwert VDI 2055, inkl.
Ausschnitte für Befestigung und Kennzeichnen von
Revisionsöffnungen.

**01.09.0160 Wärmedämmung Luftleitung Mineralwolle Umfang bis 2500 mm, D 30mm**
Wärmedämmung Mineralwolle für Luftleitung,
wie vor beschrieben
Umfang der Dämmung über 1000 mm bis 2500 mm,
Dämmschichtdicke 30 mm
Menge: 70,000 m²
Zuordnung: 431

**01.09.0170 Wärmedämmung Formstück Mineralwolle Umfang bis 2500 mm, D 30mm**
Wärmedämmung Mineralwolle für Formstück,
wie vor beschrieben
Umfang der Dämmung über 1000 mm bis 2500 mm,
Dämmschichtdicke 30 mm.
Menge: 25,000 m²
Zuordnung: 431

*Hinweis*
Zulagen zur Wärmedämmung an Lüftungskanälen mit
Mineralwolle- und Kautschukisolierung

**01.09.0180 Ausschnitt für Revisionsöffnung 200x100**
Ausschnittfür Revisionsöffnung 200x100, als Zulage
Menge: 10,000 Stck
Zuordnung: 431

**01.09.0190 Ausschnitt für Revisionsöffnung 300x200**
Ausschnittfür Revisionsöffnung 300x200, als Zulage
Menge: 12,000 Stck
Zuordnung: 431

**01.09.0200 Ausschnitt für Revisionsöffnung 400x300**
Ausschnittfür Revisionsöffnung 400x300, als Zulage
Menge: 2,000 Stck
Zuordnung: 431

*Hinweis*
Wärmedämmung aus Mineralwolle, nach DIN 4140 an runden
Luftleitungen und Formstücken aus feuerverzinktem
Stahl, Aus- führung vierseitig, alukaschiert,
AS-Qualität, hydrophobiert, Bau- stoffklasse A DIN
4102-1, als Matte, einlagig, verschliessen der
Längs-und Rundnähte Klebeband, Wärmeleitfähigkeit für
betriebtechnische Anlagen, Nennwert VDI 2055,
Mitteltemperatur 50°C, Hilfsmaterial ist in die Meter
mit ein- zurechnen. inkl. Ausschnitte für Befestigung
und Kennzeichnen von Revisionsöffnungen

**01.09.0210 Wärmedämmung Luftleitung Mineralwolle, DN 100, D 30mm**
Wärmedämmung Mineralwolle für Luftleitung DN 100
wie vor beschrieben
Dämmschichtdicke 30 mm.
Menge: 10,000 m
Zuordnung: 431

**01.09.0220 Wärmedämmung Luftleitung Mineralwolle, DN 125, D 30mm**
Wärmedämmung Mineralwolle für Luftleitung DN 125
wie vor beschrieben
Dämmschichtdicke 30 mm.
Menge: 28,000 m
Zuordnung: 431

**01.09.0230 Wärmedämmung Luftleitung Mineralwolle, DN 160, D 30mm**
Wärmedämmung Mineralwolle für Luftleitung DN 160
wie vor beschrieben
Dämmschichtdicke 30 mm.
Menge: 22,000 m
Zuordnung: 431

**01.09.0240 Wärmedämmung Luftleitung Mineralwolle, DN 200, D 30mm**
Wärmedämmung Mineralwolle für Luftleitung DN 200
wie vor beschrieben
Dämmschichtdicke 30 mm.
Menge: 16,000 m
Zuordnung: 431

**01.09.0250 Wärmedämmung Luftleitung Mineralwolle, DN 250, D 30mm**
Wärmedämmung Mineralwolle für Luftleitung DN 250
wie vor beschrieben
Dämmschichtdicke 30 mm.
Menge: 18,000 m
Zuordnung: 431

**01.09.0260 Wärmedämmung Luftleitung Mineralwolle, SD DN 250, D 30mm**
Wärmedämmung Mineralwolle für Schalldämpfer DN 250,
mit aD 366mm, wie vor beschrieben, Dämmschichtdicke 30
mm, inkl. Übergang/Konus von DN auf aD und Länge 0,66m
und Rosette bzw. Endstücke/-stelle.
Menge: 2,000 Stck
Zuordnung: 431

*Hinweis*
Zulagen zur Wärmedämmung an Luftleitungen mit Mineralwolleisolierung alukaschiert

**01.09.0270 Passstück DN 100, 30 mm, Zulage**
Passstück DN 100, Isolierstärke 30 mm, als Zulage
Menge: 10,000 Stck
Zuordnung: 431

**01.09.0280 Passstück DN 125, 30 mm, Zulage**
Passstück DN 125, Isolierstärke 30 mm, als Zulage
Menge: 20,000 Stck
Zuordnung: 431

**01.09.0290 Passstück DN 160, 30 mm, Zulage**
Passstück DN 160, Isolierstärke 30 mm, als Zulage
Menge: 20,000 Stck
Zuordnung: 431

**01.09.0300 Passstück DN 200, 30 mm, Zulage**
Passstück DN 200, Isolierstärke 30 mm, als Zulage
Menge: 10,000 Stck
Zuordnung: 431

**01.09.0310 Passstück DN 250, 30 mm, Zulage**
Passstück DN 250, Isolierstärke 30 mm, als Zulage
Menge: 10,000 Stck
Zuordnung: 431

**01.09.0320 Bogen DN 100, 30 mm, Zulage**
Bogen DN 100, Isolierstärke 30 mm, als Zulage
Menge: 8,000 Stck
Zuordnung: 431

**01.09.0330 Bogen DN 125, 30 mm, Zulage**
Bogen DN 125, Isolierstärke 30 mm, als Zulage
Menge: 20,000 Stck
Zuordnung: 431

**01.09.0340 Bogen DN 160, 30 mm, Zulage**
Bogen DN 160, Isolierstärke 30 mm, als Zulage
Menge: 15,000 Stck
Zuordnung: 431

**01.09.0350 Bogen DN 200, 30 mm, Zulage**
Bogen DN 200, Isolierstärke 30 mm, als Zulage
Menge: 10,000 Stck
Zuordnung: 431

**01.09.0360 Bogen DN 250, 30 mm, Zulage**
Bogen DN 250, Isolierstärke 30 mm, als Zulage
Menge: 12,000 Stck
Zuordnung: 431

**01.09.0370 Stutzen DN 100, 30 mm, Zulage**
Stutzen DN 100, Isolierstärke 30 mm, als Zulage
Menge: 6,000 Stck
Zuordnung: 431

**01.09.0380 Stutzen DN 125, 30 mm, Zulage**
Stutzen DN 125, Isolierstärke 30 mm, als Zulage
Menge: 14,000 Stck
Zuordnung: 431

**01.09.0390 Stutzen DN 160, 30 mm, Zulage**
Stutzen DN 160, Isolierstärke 30 mm, als Zulage
Menge: 10,000 Stck
Zuordnung: 431

**01.09.0400 Stutzen DN 200, 30 mm, Zulage**
Stutzen DN 200, Isolierstärke 30 mm, als Zulage
Menge: 10,000 Stck
Zuordnung: 431

**01.09.0410 Stutzen DN 250, 30 mm, Zulage**
Stutzen DN 250, Isolierstärke 30 mm, als Zulage
Menge: 8,000 Stck
Zuordnung: 431

**01.09.0420 Konus DN 125, 30 mm, Zulage**
Konus DN 125, Isolierstärke 30 mm, als Zulage
Menge: 15,000 Stck
Zuordnung: 431

**01.09.0430 Konus DN 160, 30 mm, Zulage**
Konus DN 160, Isolierstärke 30 mm, als Zulage
Menge: 10,000 Stck
Zuordnung: 431

**01.09.0440 Konus DN 200, 30 mm, Zulage**
Konus DN 200, Isolierstärke 30 mm, als Zulage
Menge: 10,000 Stck
Zuordnung: 431

**01.09.0450 Konus DN 250, 30 mm, Zulage**
Konus DN 250, Isolierstärke 30 mm, als Zulage
Menge: 8,000 Stck
Zuordnung: 431

**01.09.0460 Ausschnitt DN 100, 30 mm, Zulage**
Ausschnitt DN 100, Isolierstärke 30 mm, als Zulage
Menge: 6,000 Stck
Zuordnung: 431

**01.09.0470 Ausschnitt DN 125, 30 mm, Zulage**
Ausschnitt DN 125, Isolierstärke 30 mm, als Zulage
Menge: 10,000 Stck
Zuordnung: 431

**01.09.0480 Ausschnitt DN 160, 30 mm, Zulage**
Ausschnitt DN 160, Isolierstärke 30 mm, als Zulage
Menge: 10,000 Stck
Zuordnung: 431

**01.09.0490 Ausschnitt DN 200, 30 mm, Zulage**
Ausschnitt DN 200, Isolierstärke 30 mm, als Zulage
Menge: 8,000 Stck
Zuordnung: 431

**01.09.0500 Ausschnitt DN 250, 30 mm, Zulage**
Ausschnitt  DN 250, Isolierstärke 30 mm, als Zulage
Menge: 8,000 Stck
Zuordnung: 431

**01.09.0510 Halterung DN 100, 30 mm, Zulage**
Halterung DN 100, Isolierstärke 30 mm, als Zulage
Menge: 15,000 Stck
Zuordnung: 431

**01.09.0520 Halterung DN 125, 30 mm, Zulage**
Halterung DN 125, Isolierstärke 30 mm, als Zulage
Menge: 30,000 Stck
Zuordnung: 431

**01.09.0530 Halterung DN 160, 30 mm, Zulage**
Halterung DN 160, Isolierstärke 30 mm, als Zulage
Menge: 30,000 Stck
Zuordnung: 431

**01.09.0540 Halterung DN 200, 30 mm, Zulage**
Halterung DN 200, Isolierstärke 30 mm, als Zulage
Menge: 15,000 Stck
Zuordnung: 431

**01.09.0550 Halterung DN 250, 30 mm, Zulage**
Halterung DN 250, Isolierstärke 30 mm, als Zulage
Menge: 15,000 Stck
Zuordnung: 431

#### Abschnitt 01.10 Ummantelung Kälte Stahlblech

*Hinweis*
Ummantelung aus profiliertem Blech, Stahl,
feuerverzinkt, beid- seitige Zinkauflage 275 g/m², mit
Schutzversiegelung für im Aussenbereich und sichtbar
verlegten  Kältemittelleitungen mit Buskabel, zum
Schutz vor Beschädigungen bei mechanischer
Beanspruchung, Oberfläche glatt, Überlappun- gen und
Sicke/Gegensicke sind mit Blechtreibschrauben oder
Dicht-Blindnieten aus nichtrostendem Stahl zu
verbinden. Für Bögen, Abzweigungen, usw. sind passende
Formteile aus dem gleichen Material zu verwenden.
Endstücke, Rosetten und Hilfs- material sind in die
Meter mit einzurechnen.

Das Ummantelungssystem ist so zu gestalten und zu
verlegen das die Verbindungsschrauben/-nieten der
Überlappungen wei- testgehend nur im oberen bzw.
hinteren Bereich verlaufen und nicht einsehbar sind.

**01.10.0010 Stahlblechummantelung für Kältemittelleitungen 10/6**
Ummantelung aus profiliertem Blech, wie vor
beschrieben,
für Kältemittelleitungen 10/6 mit Kältedämmung je 10mm
und Buskabel
Menge: 11,000 m
Zuordnung: 434

**01.10.0020 Passstück 10/6 Zulage**
Passstück 10/6, als Zulage zur Stahlblech-Ummantelung
Menge: 4,000 Stck
Zuordnung: 434

**01.10.0030 Bogen 10/6 Zulage**
Bogen bis 90°, 10/6, als Zulage zur
Stahlblech-Ummantelung
Menge: 6,000 Stck
Zuordnung: 434

**01.10.0040 Stutzen 10/16 Zulage**
Stutzen bis 90°, 10/16, als Zulage zur
Stahlblech-Ummantelung
Menge: 4,000 Stck
Zuordnung: 434

**01.10.0050 Ausschnitt 10/16 Zulage**
Ausschnitt 10/16, als Zulage zur Stahlblech-Ummantelung
Menge: 4,000 Stck
Zuordnung: 434

**01.10.0060 Halterung 10/16 Zulage**
Halterung 10/16, als Zulage zur Stahlblech-Ummantelung
Menge: 10,000 Stck
Zuordnung: 434

**01.10.0070 Mehrpreis für Ausführung im Außenbereich**
Mehrpreis für Ausführung vorstehender
Stahlblechummantelung an Kältemittelleitung im
Außenbereich inkl. aller dafür notwendigen Mehraufwand
zur Wetterfesten Montage, Abdichten aller Fugen und
Stöße der Rohrleitungen auf dem Dach des
1.Bauabschnitt.
Menge: 6,000 m
Zuordnung: 434

#### Abschnitt 01.11 Insgemeinkosten und besondere Leistungen

**01.11.0010 Koordinierung mit baubeteiligten Firmen**
Koordinierung mit baubeteiligten Firmen
- Heizung
- Lüftung
- Dämmarbeiten
- Elektro
- Trockenbau
- Fliesenleger
- Baumeister
- usw.

Es soll unter den Firmen auch Planunterlagen auf die
bauseitigen Gegebenheiten geprüft und abgestimmt werden
(Deckenspiegelplan)
Menge: 1,000 psch
Zuordnung: 422

**01.11.0020 Baustelleneinrichtung**
Mit dieser Position werden sämtliche Kosten der
Baustellenein- richtung, der Baustellen-Vorhaltung und
der Räumung, die dem Auftragnehmer im Zusammenhang mit
der Montage auf der Baustelle entstehen, abgegolten.
Dem Bauablauf geschuldete mehrmalige Räumung und
Wiedereinrichtung bzw. Umsetzungen ist hier
miteinzukalkulieren.

1.) Aufbau, Vorhalten und Abbau von Tagesunterkünften
und Lagerung für Werkzeuge, Material usw.

2.) Vorhaltung und Betrieb von Kleinwerkzeugen.

3.) Abstimmen der eigenen Montageplanung mit den
Montageplanungen der am Bautätigen, sich
beinflussenden, technischen Gewerke und der
vorausgehenden Ausführungsplanung.

4.) Abstimmen der Aussparungsplanung und Anzeichnen der
benötigten Kernbohrungen, Durchbrüche und Schlitze in
Beton- und Trockenbau-Wänden und -Decken zur
Freigabeerteilung und eigenen oder bauseitigen
Erstellung.
Menge: 1,000 psch
Zuordnung: 422

**01.11.0030 Umsetzen Baustelleneinrichtung**
Mit dieser Position werden sämtliche Kosten der
Baustelleneinrichtung, der Baustellen-Vorhaltung und
der Räumung abgegolten, die dem Auftragnehmer im
Zusammenhang mit einer zusätzlich Notwendigen Umsetzung
der eigenen Baustelleneinrichtung auf dem Baufeld
aufgrund des Bauablaufes entstehen.

Dem Bauablauf geschuldete mehrmalige Räumungen und
Wiedereinrichtungen bzw. Umsetzungen sind hier
miteinzukalkulieren.
Menge: 2,000 Stck
Zuordnung: 422

**01.11.0040 Fahrbare Standgerüste, Hubbühnen, Montagehilfen, bis maximal 4,0 m**
Fahrbares Standgerüst, Hubbühne, Montagehilfe usw. im
Be- reich der Geschosse. Im BA 1 sind die Rohhöhen
maximal 4,0 m. Nach Wahl des AN für sämtliche
Montagearbeiten, Montagehöhe bis ca. 4,00 m, einschl.
Vorhaltung während der Bauzeit, Gerüstlagen mit
allseitigem Seitenschutz, Aufstellung im Gebäude bzw.
auf befestigtem Gelände und den erforderlichen
Umsetzungen.
Menge: 2,000 Stck
Zuordnung: 422

**01.11.0050 Abnahme / Übergabe / Einweisung Personal**
Abnahme / Übergabe / Einweisung Personal aller
beschriebener Anlagenteile, mit allen zugehörigen
Funktionsteilen, mit allen er- forderlichen Anträgen
und Unterlagen, Prüf-, Abnahme- und
Einweisungsprotokollen, einschließlich
Einweisung eines oder mehrerer Vertreter des
Auftraggebers
in alle erforderlichen Bestandteile der einzelnen
Anlagen.
Menge: 1,000 psch
Zuordnung: 422

**01.11.0060 Erhöhter Montageaufwand Rohrtrasse**
Erhöhter Montageaufwand bei der Rohrtrassenerstellun
Schacht und Deckenbereich. Die Mindestabstände nach DIN
4140 werden unterschritten.

Die sich daraus ergebende Erschwernis und Mehraufwand
beim Koordinieren der Gewerke, der Montage der Leitungsdämmungen und Ummantelungen der Trasse auf Grund
des Platzmangels und der beengten Montagefreiheit ist
hier zu kalkulieren.

Die Abrechnung erfolgt in Meter montierter Rohr-Trasse.
Menge: 300,000 m
Zuordnung: 422

**01.11.0070 Erhöhter Montageaufwand Luftkanal**
Erhöhter Montageaufwand bei der
Luftkanal-Trassenerstellung  , wie vor beschrieben

Die Abrechnung erfolgt in Meter montierter Kanal
(Kanalmitte).
Menge: 100,000 m
Zuordnung: 422

**01.11.0080 Bestands- und Revisionsunterlagen**
Erstellen von Bestandsunterlagen gemäß VOB Teil C.
zusätzlich sind folgende Unterlagen zu erstellen:
- Auflistung aller in die Anlage eingebauten
Materialien und Sys- teme mit Bezugsadresse und
Telefonnummer.
- Auflistung aller in die Anlagen eingebauten
Schottungen, Durchführungen, Dämmungen/Isolierungen und
Ummantelungen
- Brandschotte mit Bezeichnungen als Eintragung in den
Plänen
- Dokumentation der Ausführung der
Schallschutzummantelung, insbesondere der Schallschotts
mit Bildern und Planzuordnung.
- Gilt ein Datenblatt für mehrere Bauteile, so ist das
tatsächlich eingebaute Produkt farblich auf allen drei
Exemplaren zu kennzeichnen.
- Fortgeschriebene Montagepläne: Fortschreibung der
Montage- pläne auf den tatsächlichen Ausführungsstand.
Die fortgeschrie- bene Montageplanung ist auf Grundlage
vom AG auf Datenträger zur Verfügung gestellten Dateien
im dwg -Format zu erstellen. Die darauf vorgegebenen
Blattformate und Layerstrukturen sind einzuhalten. Auf
den Plänen sind alle für den sicheren und  wirtschaftlichen Betrieb erforderlichen Angaben zu machen.

Die Unterlagen sind 3-fach in Papierform in
beschrifteten
Ordnern mit Inhaltsverzeichnis und Trennregister zu
liefern.

Die Übergabeunterlagen sind zusätzlich zur Papierform
noch
2- fach auf Datenträger im Format dwg, pdf, xls und doc
zu übergeben.

Die Bestandsunterlagen sind spätestens bei der Abnahme
vorzulegen. Bestandspläne sind zur Prüfung vorab als
PDF-Dateien per Mail zuzusenden.
Ohne Vorliegen der geprüften und freigegebenen
Bestandsun- terlagen erfolgt keine Freigabe der
Schlußrechnungsprüfung!
Menge: 1,000 psch
Zuordnung: 422

*Hinweis*
Dokumentationen Nachhaltiges Bauen

**01.11.0090 Dokumentation "Nachhaltige Produktauswahl"**
Dokumentation der nachhaltigen Gesamtmaßnahme
"Nachhaltige Produktauswahl"

Übergabe einer Dokumentation in digitaler Form als PDF
oder DWG Datei mit folgendem Inhalt:
Nach Einarbeitung aller Korrekturanmerkungen durch den
AN final 2 Wochen vor der Abnahme zur Prüfung zu
übergeben.
Vorgenannte Leistungen sind vom AN in die
entsprechenden Positionen mit einzukalkulieren.
Dokumentation der nachhaltigen Gesamtmaßnahme
"Nachhaltige Produktauswahl" entsprechend
Tabelle DGNB Qualitätsstufe 4 und:
Formular_ Freigabe_ Bauprodukte
Menge: 1,000 psch
Zuordnung: 422

**01.11.0100 Dokumentation "abfallarme Baustelle"**
Dokumentation der nachhaltigen Gesamtmaßnahme
"abfallarme Baustelle"

Übergabe einer Dokumentation in digitaler Form als PDF
oder DWG Datei mit folgendem Inhalt:
Nach Einarbeitung aller Korrekturanmerkungen durch den
AN final 2 Wochen vor der Abnahme zur Prüfung zu
übergeben.
Vorgenannte Leistungen sind vom AN in die
entsprechenden Positionen mit einzukalkulieren.
Dokumentation der nachhaltigen Gesamtmaßnahme
"abfallarme Baustelle" Tabelle DGNB Qualitätsstufe 4
und:
Dokumentationsinhalt:
Ausformuliertes Abfallentsorgungskonzept:
 - Auflistung der für die einzelnen Abfallfraktionen
tatsächlich mit der Verwertung bzw. Entsorgung der
anfallenden Massen beauftragten Unternehmen sowie der
gewählten Deponien
 - Zieldefinition hinsichtlich der Wertigkeit der
Verwertungs- und Entsorgungswege
 - Protokoll der Kontaktaufnahme mit Recycling- bzw.
Entsorgungsunternehmen hinsichtlich des Verbleibs und
der weiteren Verwertung bzw. Entsorgung nach
Anlieferung
 - Begründung zur Auswahl der Recycling- bzw.
Entsorgungsunternehmen, die für den jeweiligen
Materialstrom die bestmögliche Verwertung bzw.
Entsorgung ermöglichen
 - Nachweis weiterer Maßnahmen, die von einer aktiven
Beeinflussung der Verwertungs- und Entsorgungswege
zeugen
- Baustelleneinrichtungsplan mit Entsorgungskonzept
 - Entsorgungsnachweise der fachgerechten Entsorgung
 - Rechnungskopien der Entsorger/Deponiebetreiber
 - Liste der Beteiligten / des Baustellenpersonals am
Bauprozess über durchgeführte Schulungen zu
Abfalltrennung geschult wurden
 - Fotodokumentation mit Begehungsprotokollen während
der Bauphase zum Nachweis der Umsetzung
 - Bestätigung Einhaltung der Quote zur Verwertung /
Wiederverwendung von Bau- und Abbruchabfällen (Angabe
der Quote in %)
oder
 - Vertrag mit einem Abfalllogistik-Unternehmen mit
Bestätigung des Abfalllogistik-Unternehmens nebst
Erläuterungen der Einhaltung und Umsetzung der
Anforderungen
Menge: 1,000 psch
Zuordnung: 422

**01.11.0110 Dokumentation "Umweltschutz(Bodenschutz)"**
Dokumentation der nachhaltigen Gesamtmaßnahme
"Umweltschutz (Bodenschutz)"

Übergabe einer Dokumentation in digitaler Form als PDF
oder DWG Datei mit folgendem Inhalt:
Nach Einarbeitung aller Korrekturanmerkungen durch den
AN final 2 Wochen vor der Abnahme zur Prüfung zu
übergeben.
Vorgenannte Leistungen sind vom AN in die
entsprechenden Positionen mit einzukalkulieren.
Dokumentation der nachhaltigen Gesamtmaßnahme
"Umweltschutz (Bodenschutz)"
Tabelle DGNB Qualitätsstufe 4 und:
Dokumentationsinhalt:
 - Baustelleneinrichtungsplan
 - Fotodokumentation mit Begehungsprotokollen während
der Bauphase
 - Vorgaben zum Umgang mit boden- und
wassergefährdeten Bauchemikalien
 - Fotodokumentation der Lagerung umweltgefährlicher
Stoffe
 - Ausformuliertes Bodenschutzkonzept zum Schutz
gewachsener Bodenschichten
 - Vorgaben zum Umgang mit boden- und
wassergefährdenden Bauchemikalien
 - Liste der eingesetzten Baumaschinen mit Nachweis des
Bodenschutzes
 - Nachweis der Schulung / Einweisung des relevanten
Baustellenpersonals
Menge: 1,000 psch
Zuordnung: 422

**01.11.0120 Dokumentation "lärmarme Baustelle"**
Dokumentation der nachhaltigen Gesamtmaßnahme
"lärmarme Baustelle"

Übergabe einer Dokumentation in digitaler Form als PDF
oder DWG mit folgendem Inhalt:
Nach Einarbeitung aller Korrekturanmerkungen durch den
AN final 2 Wochen vor der Abnahme zur Prüfung zu
übergeben.
Vorgenannte Leistungen sind vom AN in die
entsprechenden Positionen mit einzukalkulieren.
Dokumentation der nachhaltigen Gesamtmaßnahme
"lärmarme Baustelle" Tabelle DGNB Qualitätsstufe 4
und:
Dokumentationsinhalt:
 - Ausformuliertes Lärmvermeidungskonzept
 - Messprotokolle des Schallleistungspegels während der

Bauphase
 - Fotodokumentation mit Begehungsprotokollen während
der Bauphase
 - Liste der eingesetzten Baumaschinen mit Nachweis des

Schalldruckpegels LWA relativ zu den Vorgaben nach
RAL-UZ53
 - Nachweis der Schulung / Einweisung des relevanten
Baustellenpersonals
Menge: 1,000 psch
Zuordnung: 422

**01.11.0130 Dokumentation "staubarme Baustelle"**
Dokumentation der nachhaltigen Gesamtmaßnahme
"staubarme Baustelle"

Übergabe einer Dokumentation in digitaler Form als PDF
oder DWG Datei mit folgendem Inhalt:
Nach Einarbeitung aller Korrekturanmerkungen durch den
AN final 2 Wochen vor der Abnahme zur Prüfung zu
übergeben.
Vorgenannte Leistungen sind vom AN in die
entsprechenden Positionen mit einzukalkulieren.
Dokumentation der nachhaltigen Gesamtmaßnahme
"staubarme Baustelle" Tabelle DGNB Qualitätsstufe 4
und:
Dokumentationsinhalt:
 - Begehungsprotokolle
 - Ausformuliertes Staubvermeidungskonzept
 - Nachweis der Staubvermeidung während der Bauphase
 - Fotodokumentation mit Begehungsprotokollen während
der Bauphase
 - Liste der eingesetzten staubarmen Baumaschinen und -
geräte gemäß Bau-BG
 - Nachweis der Schulung / Einweisung des relevanten
Menge: 1,000 psch
Zuordnung: 422

#### Abschnitt 01.12 Stundenlohnarbeiten

*Hinweis*
Bei den Bohr- und Stemmarbeiten ist davon auszugehen,
dass mehrere Anfahrten und Baustelleneirichtungen
notwendig sind, bzw die Arbeiten nicht in einem Zuge
ausgeführt werden können.

Notwendigkeit, Größen und Anzahl der Arbeiten werden
während der Ausführung vom Bauherrn oder der Bauleitung
festgelegt.

Die Arbeiten sind vor der Ausführung mit dem Statiker
abzustim- men und durch den Fachplaner (örtliche
Bauleitung) freizugeben.

**01.12.0010 Stemmarbeiten im Beton**
Stemmarbeiten im Beton einschl. aller Zulagen und
Hilfsmittel.
Größe:  wird in dm³ abgerechnet
z. B. 0,20m x 0,30m x 0,25 m =  15dm³
inkl. Baustelleneinrichtung und Bauschuttentsorgung
Menge: 150,000 dm³
Zuordnung: 422

*Hinweis*
Für die Ausfertigungen von Stundenlohnarbeiten, die nur
auf schriftliche Anweisung des Bauherrn ausgeführt
werden dürfen, gelten folgende Verrechnungssätze, inkl.
Auslösung und Fahrt- kosten (ohne MWST.).

**01.12.0020 Meister, bzw. Obermonteur - Stundensatz -**
Menge: 10,000 Std
Zuordnung: 422

**01.12.0030 A-Monteur - Stundensatz -**
Menge: 20,000 Std
Zuordnung: 422

**01.12.0040 B-Monteur - Stundensatz -**
Menge: 20,000 Std
Zuordnung: 422

**01.12.0050 C-Monteur - Stundensatz -**
Menge: 30,000 Std
Zuordnung: 422

**01.12.0060 Helfer - Stundensatz -**
Menge: 30,000 Std
Zuordnung: 422

USt %: 19,00
